# ACONDICIONAMIENTO DEL VIAL DE ENTRADA Y SALIDA DE LA TT DE BOUZAS

- Propiedad del archivo: RIB Spain
- Formato: FIEBDC-3/2016
- Programa: Presto 19.00
- Tipo: presupuesto
- Fecha de los precios: 02/01/2016
- Divisa: EUR
Importe: 538507.62
Datos técnicos: Coste energético 222090.88 MJ; Emisión de CO2 20968.41 kg

## 01 DEMOLICIONES Y DESMONTAJES (01/01/2010)
Importe: 60823.3

**01.00** m2 Desbroce de maleza en zonas verdes (20/08/2021)
667 m2 × 0.19 = 126.73
Desbroce y limpieza superficial de terreno desarbolado por medios mecánicos, hasta una profundidad de 10 cm, incluso acopio de material obtenido a pie de carga, sin incluir carga ni transporte de tierras y parte proporcional de medios auxiliares, sin medidas de protección colectivas. Medición de superficie realmente ejecutada. Conforme a ORDEN FOM/1382/2002-PG3-Art.300.

| Código | Ud | Descripción | Rendimiento | Precio | Importe |
|---|---|---|---|---|---|
| O01OA020 | h | Capataz (mano de obra; 20/08/2021) | 0.002 | 23 | 0.05 |
| M08NM010 | h | Motoniveladora de 135 CV (maquinaria; 20/08/2021) | 0.002 | 69 | 0.14 |
|  |  | Total |  |  | 0.19 |

Claves: MATERIAL, PROPORCIONAL, TIERRAS, EJECUTADA, PARTE, TERRENO, OBTENIDO, PROTECCION, TRANSPORTE, COLECTIVAS, INCLUIR, MEDIDAS, MECANICOS, CARGA, SUPERFICIE, MEDICION, SUPERFICIAL, REALMENTE, CONFORME, DESARBOLADO, DESBROCE, ORDEN, ACOPIO, MEDIOS, LIMPIEZA, PROFUNDIDAD

| Medición | Uds. | Largo | Parcial |
|---|---|---|---|
| Vial A Margen Izquierdo 1 | 1 | 388 | 388.00 |
| Vial A Margen Izquierdo 2 | 1 | 104 | 104.00 |
| Vial A Margen Derecho 1 | 1 | 24 | 24.00 |
| Vial A Margen Derecho 2 | 1 | 12 | 12.00 |
| Vial A Margen Derecho 3 | 1 | 41 | 41.00 |
| Vial A Margen Derecho 4 | 1 | 41 | 41.00 |
| Aparcamiento Pastoriza-Gasolinera 1 | 1 | 12 | 12.00 |
| Aparcamiento Pastoriza-Gasolinera 2 | 1 | 45 | 45.00 |
| Subtotal |  |  | 667.00 |
| Total |  |  | 667 |

**U01BQ030** u Talado árbol d=10-30 cm con transporte a vertedero <10km
11 u × 18.9 = 207.90
Talado de árbol de diámetro de 10 a 30 cm, troceado y apilado del mismo en la zona indicada a pie de carga, incluso carga y transporte a vertedero o planta de reciclaje de ramas y el resto de productos resultantes y con parte proporcional de medios auxiliares, sin medidas de protección colectivas. Conforme a ORDEN FOM/1382/2002-PG3-Art.300. Incluído gestión de los permisos pertinentes.

| Código | Ud | Descripción | Rendimiento | Precio | Importe |
|---|---|---|---|---|---|
| O01OA020 | h | Capataz | 0.13 | 23 | 2.99 |
| O01OA070 | h | Peón ordinario (mano de obra; 20/08/2021) | 0.5 | 20 | 10.00 |
| M07CB020 | h | Camión basculante 4x4 de 14 t (maquinaria) | 0.1 | 34.92 | 3.49 |
| M11MM030 | h | Motosierra gasolina L=40 cm 1,32 cv (maquinaria) | 0.5 | 2.19 | 1.10 |
| M07N100 | u | Canon tocón/ramaje vertedero pequeño (maquinaria) | 1 | 1.32 | 1.32 |
|  |  | Total |  |  | 18.9 |

Claves: PROPORCIONAL, RESULTANTES, MISMO, PARTE, PROTECCION, TRANSPORTE, COLECTIVAS, RESTO, ARBOL, PLANTA, TROCEADO, MEDIDAS, CARGA, VERTEDERO, APILADO, PRODUCTOS, RAMAS, INDICADA, CONFORME, DIAMETRO, ORDEN, TALADO, RECICLAJE, MEDIOS

| Medición | Uds. | Parcial |
|---|---|---|
| Vial A Margen derecho | 4 | 4.00 |
| Aparcamiento Pastoriza | 1 | 1.00 |
| Policía 1 | 3 | 3.00 |
| Vial B Margen Izquierdo | 3 | 3.00 |
| Subtotal |  | 11.00 |
| Total |  | 11 |

**U01BQ090** u Destoconado árbol d=10-30 cm con transporte a vertedero <10km
14 u × 13.39 = 187.46
Destoconado de árbol de diámetro de 10 a 30 cm, hasta una profundidad no inferior a 50 cm por debajo de la rasante de explanación, incluso carga y transporte a vertedero o planta de reciclaje del tocón y relleno de tierra compactada del hueco resultante y con parte proporcional de medios auxiliares. Conforme a ORDEN FOM/1382/2002-PG3-Art.300.

| Código | Ud | Descripción | Rendimiento | Precio | Importe |
|---|---|---|---|---|---|
| O01OA020 | h | Capataz | 0.035 | 23 | 0.81 |
| O01OA070 | h | Peón ordinario | 0.05 | 20 | 1.00 |
| M05EC020 | h | Retroexcavadora hidráulica cadenas 135 CV (maquinaria) | 0.1 | 56.01 | 5.60 |
| M07CB020 | h | Camión basculante 4x4 de 14 t | 0.11 | 34.92 | 3.84 |
| M11MM030 | h | Motosierra gasolina L=40 cm 1,32 cv | 0.1 | 2.19 | 0.22 |
| M08RL020 | h | Rodillo manual lanza tándem 800 kg (maquinaria) | 0.1 | 6 | 0.60 |
| M07N100 | u | Canon tocón/ramaje vertedero pequeño | 1 | 1.32 | 1.32 |
|  |  | Total |  |  | 13.39 |

Claves: PROPORCIONAL, RESULTANTE, PARTE, EXPLANACION, TRANSPORTE, TIERRA, ARBOL, PLANTA, CARGA, INFERIOR, DEBAJO, VERTEDERO, RELLENO, COMPACTADA, DESTOCONADO, HUECO, CONFORME, DIAMETRO, ORDEN, TOCON, RECICLAJE, MEDIOS, RASANTE, PROFUNDIDAD

| Medición | Uds. | Parcial |
|---|---|---|
| Vial A Margen derecho | 5 | 5.00 |
| Aparcamiento Pastoriza | 1 | 1.00 |
| Policía 1 | 3 | 3.00 |
| Policía 3 | 1 | 1.00 |
| Vial B Margen Izquierdo | 4 | 4.00 |
| Subtotal |  | 14.00 |
| Total |  | 14 |

**01.01** m2 Excavación de capa vegetal en zonas verdes
508 m2 × 0.78 = 396.24
Retirada de capa de tierra vegetal superficial,con profundidad media de 15cm, por medios mecánicos, sin carga ni transporte al vertedero, incluida parte proporcional de medios auxiliares.

| Código | Ud | Descripción | Rendimiento | Precio | Importe |
|---|---|---|---|---|---|
| O01OA070 | h | Peón ordinario | 0.008 | 20 | 0.16 |
| M11MM030 | h | Motosierra gasolina L=40 cm 1,32 cv | 0.1 | 2.19 | 0.22 |
| M05EN030 | h | Retroexcavadora hidráulica neumáticos 100 CV (maquinaria) | 0.008 | 50.31 | 0.40 |
|  |  | Total |  |  | 0.78 |

Claves: PROPORCIONAL, PARTE, TERRENO, TRANSPORTE, TIERRA, MAQUINA, MECANICOS, CARGA, VERTEDERO, SUPERFICIAL, MEDIOS, RETIRADA, VEGETAL

| Medición | Uds. | Largo | Parcial |
|---|---|---|---|
| Eliminación de zonas verdes |  |  |  |
| Pastoriza Testero Este | 1 | 48 | 48.00 |
| Pastoriza Lateral | 1 | 220 | 220.00 |
| Vial A Margen Derecho 1 | 1 | 35 | 35.00 |
| Vial A Margen Derecho 2 | 1 | 86 | 86.00 |
| Policía 4 | 1 | 32 | 32.00 |
| Policía 3 | 1 | 36 | 36.00 |
| Policía 2 | 1 | 35 | 35.00 |
| Policía 1 | 1 | 16 | 16.00 |
| Subtotal |  |  | 508.00 |
| Total |  |  | 508 |

**01.02** m3 Demolición viga portalón existente (20/08/2021)
8.5 m3 × 149.6 = 1271.60
Demolición de cimentaciones o elementos aislados de hormigón armado (encepados) etc., con retro-pala con martillo rompedor, incluso limpieza y retirada de escombros a pie de carga, sin transporte al vertedero y con parte proporcional de medios auxiliares, sin medidas de protección colectivas. Medición de volumen realmente ejecutado.

| Código | Ud | Descripción | Rendimiento | Precio | Importe |
|---|---|---|---|---|---|
| O01OA070 | h | Peón ordinario | 0.35 | 20 | 7.00 |
| M05RN060 | h | Retro-pala con martillo rompedor (maquinaria; 20/08/2021) | 2.3 | 62 | 142.60 |
|  |  | Total |  |  | 149.6 |

Claves: PROPORCIONAL, MARTILLO, CIMENTACION, PARTE, PROTECCION, TRANSPORTE, COLECTIVAS, ESCOMBROS, DEMOLICION, MAQUINA, ROMPEDOR, RETRO, MEDIDAS, CARGA, VERTEDERO, MEDICION, REALMENTE, VOLUMEN, EJECUTADO, AISLADOS, HORMIGON, MEDIOS, RETIRADA, CIMENTACIONES, LIMPIEZA, ARMADO, ENCEPADOS

| Medición | Uds. | Largo | Ancho | Alto | Parcial |
|---|---|---|---|---|---|
| Pastoriza Testero | 1 | 15 | 0.5 | 0.5 | 3.75 |
| Vial A Margen Derecho-Pescafresca | 1 | 19 | 0.5 | 0.5 | 4.75 |
| Subtotal |  |  |  |  | 8.50 |
| Total |  |  |  |  | 8.5 |

**U01AOH050** m3 Demolición muro hormigón armado a máquina
9.4 m3 × 11.69 = 109.89
Demolición de muro de hormigón armado, a máquina, incluso limpieza y retirada de escombros sobre camion basculante, con parte proporcional de medios auxiliares, sin medidas de protección colectivas. Medición de volumen realmente ejecutado. Conforme a ORDEN FOM/1382/2002-PG3-Art.301 y NTE ADD-13.

| Código | Ud | Descripción | Rendimiento | Precio | Importe |
|---|---|---|---|---|---|
| O01OA020 | h | Capataz | 0.06 | 23 | 1.38 |
| O01OA040 | h | Oficial segunda (mano de obra; 20/08/2021) | 0.1 | 21 | 2.10 |
| O01OA070 | h | Peón ordinario | 0.1 | 20 | 2.00 |
| M12O010 | h | Equipo oxicorte (maquinaria; 27/03/2018) | 0.1 | 2.69 | 0.27 |
| M05EN030 | h | Retroexcavadora hidráulica neumáticos 100 CV | 0.1 | 50.31 | 5.03 |
| M06MR230 | h | Martillo rompedor hidráulico 600 kg (maquinaria) | 0.08 | 11.41 | 0.91 |
|  |  | Total |  |  | 11.69 |

Claves: VERTIDO, PROPORCIONAL, CANON, PARTE, PROTECCION, TRANSPORTE, COLECTIVAS, ESCOMBROS, DEMOLICION, MAQUINA, PLANTA, MEDIDAS, VERTEDERO, MEDICION, REALMENTE, CONFORME, VOLUMEN, EJECUTADO, ORDEN, BASCULANTE, HORMIGON, CAMION, RECICLAJE, MEDIOS, RETIRADA, LIMPIEZA, ARMADO

| Medición | Uds. | Largo | Ancho | Alto | Parcial |
|---|---|---|---|---|---|
| Pastoriza-Testero Vial B | 1 | 15 | 0.5 | 1 | 7.50 |
| Pastoriza-Vial A | 1 | 2 | 0.5 | 1 | 1.00 |
| Salida lateral TT-Zona Franca | 1 | 3 | 0.5 | 0.6 | 0.90 |
| Subtotal |  |  |  |  | 9.40 |
| Total |  |  |  |  | 9.4 |

**01.03** m2 Demolición y levantado de aceras de baldosa
2154 m2 × 6.59 = 14194.86
Demolición y levantado de aceras de baldosa de hormigón con solera de hormigón en masa de 10 cm de espesor, a máquina, incluso limpieza y retirada de escombros a pie de carga, sin transporte a vertedero o planta de reciclaje y con parte proporcional de medios auxiliares, sin medidas de protección colectivas. Medición de superficie realmente ejecutada. Conforme a ORDEN FOM/1382/2002-PG3-Art.301.

| Código | Ud | Descripción | Rendimiento | Precio | Importe |
|---|---|---|---|---|---|
| O01OA020 | h | Capataz | 0.008 | 23 | 0.18 |
| O01OA070 | h | Peón ordinario | 0.075 | 20 | 1.50 |
| M05EN030 | h | Retroexcavadora hidráulica neumáticos 100 CV | 0.075 | 50.31 | 3.77 |
| M06MR230 | h | Martillo rompedor hidráulico 600 kg | 0.1 | 11.41 | 1.14 |
|  |  | Total |  |  | 6.59 |

Claves: PROPORCIONAL, EJECUTADA, PARTE, PROTECCION, TRANSPORTE, COLECTIVAS, ESCOMBROS, DEMOLICION, MAQUINA, PLANTA, LEVANTADO, MEDIDAS, CARGA, VERTEDERO, ACERAS, BALDOSA, SUPERFICIE, MEDICION, REALMENTE, CONFORME, ORDEN, HORMIGON, ESPESOR, RECICLAJE, MEDIOS, SOLERA, RETIRADA, LIMPIEZA, ACERA

| Medición | Uds. | Largo | Parcial |
|---|---|---|---|
| Demolición de acera |  |  |  |
| Vial A Margen izquierda 3 | 1 | 79 | 79.00 |
| Vial A Margen izquierda 2 | 1 | 112 | 112.00 |
| Vial A Margen izquierda 1 | 1 | 311 | 311.00 |
| Vial A Margen Derecha 6 | 1 | 30 | 30.00 |
| Vial A Margen Derecha 5 | 1 | 155 | 155.00 |
| Vial A Margen Derecha 4 | 1 | 22 | 22.00 |
| Vial A Margen Derecha 3 | 1 | 138 | 138.00 |
| Vial A Margen Derecha 2 | 1 | 83 | 83.00 |
| Vial A Margen Derecha 1 | 1 | 153 | 153.00 |
| Gasolinera-Rotonda | 1 | 103 | 103.00 |
| Vial B Margen Izquierdo 1 | 1 | 82 | 82.00 |
| Vial B Magen Izquierdo 2 | 1 | 75 | 75.00 |
| Pastoriza Perímetro | 1 | 444 | 444.00 |
| Vial B Alfa Cargo 1 | 1 | 14 | 14.00 |
| Vial B Alfa Cargo 2 | 1 | 57 | 57.00 |
| Policía | 1 | 180 | 180.00 |
| Calles acceso TT Carril 1 | 1 | 35 | 35.00 |
| Calles acceso TT Carril 2 | 1 | 35 | 35.00 |
| Calles acceso TT Carril 3 | 1 | 35 | 35.00 |
| Salida lateral TT | 1 | 11 | 11.00 |
| Subtotal |  |  | 2154.00 |
| Total |  |  | 2154 |

**01.04** m2 Demolición y levantado de pavimento de aglomerado (01/01/2010)
973 m2 × 2.99 = 2909.27
Demolición y levantado a máquina, de pavimento de M.B.C. de 10/20 cm de espesor, incluso limpieza y retirada de escombros a pie de carga, sin transporte a vertedero o planta de reciclaje y con parte proporcional de medios auxiliares, sin medidas de protección colectivas. Medición de superficie realmente ejecutada. Conforme a ORDEN FOM/1382/2002-PG3-Art.301.

| Código | Ud | Descripción | Rendimiento | Precio | Importe |
|---|---|---|---|---|---|
| O01OA020 | h | Capataz | 0.01 | 23 | 0.23 |
| O01OA070 | h | Peón ordinario | 0.015 | 20 | 0.30 |
| M05EN030 | h | Retroexcavadora hidráulica neumáticos 100 CV | 0.015 | 50.31 | 0.75 |
| M06MR230 | h | Martillo rompedor hidráulico 600 kg | 0.015 | 11.41 | 0.17 |
| M05RN020 | h | Retrocargadora neumáticos 75 CV (maquinaria; 20/08/2021) | 0.005 | 45 | 0.23 |
| M07CB030 | h | Camión basculante 6x4 20 t (maquinaria; 01/01/2010) | 0.035 | 37.32 | 1.31 |
|  |  | Total |  |  | 2.99 |

Claves: PROPORCIONAL, EJECUTADA, PARTE, PROTECCION, TRANSPORTE, COLECTIVAS, ESCOMBROS, DEMOLICION, MAQUINA, PLANTA, LEVANTADO, MEDIDAS, CARGA, VERTEDERO, SUPERFICIE, MEDICION, PAVIMENTO, REALMENTE, CONFORME, ORDEN, ESPESOR, RECICLAJE, MEDIOS, RETIRADA, LIMPIEZA

| Medición | Uds. | Largo | Parcial |
|---|---|---|---|
| Calles acceso TT | 1 | 973 | 973.00 |
| Total |  |  | 973 |

**01.05** m Demolición y levantado de bordillo de hormigón con cimentación
1433 m × 1.66 = 2378.78
Demolición y levantado a máquina, de bordillo de hormigón entre 10 y 20 cm de ancho y cimientos de hormigón en masa, de espesor variable, incluso limpieza y retirada de escombros a pie de carga, sin transporte a vertedero o planta de reciclaje y con parte proporcional de medios auxiliares, sin medidas de protección colectivas. Medición de longitud realmente ejecutada. Conforme a ORDEN FOM/1382/2002-PG3-Art.301.

| Código | Ud | Descripción | Rendimiento | Precio | Importe |
|---|---|---|---|---|---|
| O01OA020 | h | Capataz | 0.005 | 23 | 0.12 |
| O01OA070 | h | Peón ordinario | 0.015 | 20 | 0.30 |
| M05EN030 | h | Retroexcavadora hidráulica neumáticos 100 CV | 0.02 | 50.31 | 1.01 |
| M06MR230 | h | Martillo rompedor hidráulico 600 kg | 0.02 | 11.41 | 0.23 |
|  |  | Total |  |  | 1.66 |

Claves: LONGITUD, PROPORCIONAL, EJECUTADA, CIMENTACION, PARTE, PROTECCION, TRANSPORTE, COLECTIVAS, ESCOMBROS, DEMOLICION, MAQUINA, PLANTA, LEVANTADO, MEDIDAS, CARGA, CIMIENTOS, VERTEDERO, BORDILLO, MEDICION, ANCHO, REALMENTE, CONFORME, ORDEN, VARIABLE, HORMIGON, ESPESOR, RECICLAJE, MEDIOS, RETIRADA, LIMPIEZA

| Medición | Uds. | Largo | Parcial |
|---|---|---|---|
| Vial A Margen Izquierda 1 | 1 | 218 | 218.00 |
| Vial A Margen Izquierda 2 | 1 | 57 | 57.00 |
| Gasolinera-Rotonda | 1 | 95 | 95.00 |
| Vial A Margen derecha 1 | 1 | 54 | 54.00 |
| Vial A Margen derecha 2 | 1 | 51 | 51.00 |
| Vial A Margen derecha 3 | 1 | 95 | 95.00 |
| Vial A Margen derecha 4 | 1 | 32 | 32.00 |
| Vial A Margen derecha 5 | 1 | 34 | 34.00 |
| Vial A Margen derecha 6 | 1 | 24 | 24.00 |
| Pastoriza Testero | 1 | 31 | 31.00 |
| Pastoriza Lateral Aparcamiento | 1 | 180 | 180.00 |
| Vial B Margen Izquierda Alfa Cargo 1 | 1 | 67 | 67.00 |
| Vial B Margen Izquierda Alfa Cargo 2 | 1 | 10 | 10.00 |
| Vial B Margen Izquierda Alfa Cargo 3 | 1 | 22 | 22.00 |
| Policía | 1 | 108 | 108.00 |
| Policia Interior | 1 | 96 | 96.00 |
| Calles acceso TT Carril 1-2 | 1 | 103 | 103.00 |
| Calles acceso TT Carril 2-3 | 1 | 103 | 103.00 |
| Calles acceso TT Carril 3 | 1 | 40 | 40.00 |
| Salida lateral TT | 1 | 13 | 13.00 |
| Subtotal |  |  | 1433.00 |
| Total |  |  | 1433 |

**01.06** u Desmontaje de farola existente
2 u × 134.79 = 269.58
Desmontaje de farola con báculo monoposte, empotrada o atornillada al pavimento; incluyendo p.p. de desconexión al cableado eléctrico, desmontaje de lámparas y pantallas si procede, rotura del pavimento y la retirada de materiales hasta punto cercano en la obra para su posterior tratamiento y retirada de los mismos, así como medios auxiliares de elevación y descarga; sin incluir transporte a almacén, según NTE ADD-1.

| Código | Ud | Descripción | Rendimiento | Precio | Importe |
|---|---|---|---|---|---|
| O01OB200 | h | Oficial 1ª electricista (mano de obra; 20/08/2021) | 0.52 | 22 | 11.44 |
| O01OA050 | h | Ayudante (mano de obra; 20/08/2021) | 1.45 | 20 | 29.00 |
| O01OA060 | h | Peón especializado (mano de obra; 20/08/2021) | 1.45 | 20.5 | 29.73 |
| M06MR010 | h | Martillo rompedor eléctrico 26 J 13 kg (maquinaria) | 1 | 4.21 | 4.21 |
| M02GP020 | h | Camión plataforma, pluma c/cesta 18 t (maquinaria) | 2.03 | 29.76 | 60.41 |
|  |  | Total |  |  | 134.79 |

Claves: CABLEADO, CERCANO, DESMONTAJE, TRATAMIENTO, ELEVACION, TRANSPORTE, PUNTO, ATORNILLADA, INCLUIR, PROCEDE, DESCONEXION, MONOPOSTE, PANTALLAS, ALTURA, PAVIMENTO, FAROLA, LAMPARAS, EMPOTRADA, MISMOS, ELECTRICO, POSTERIOR, ROTURA, MEDIOS, BACULO, INCLUYENDO, RETIRADA, ALMACEN, MATERIALES, DESCARGA

| Medición | Uds. | Parcial |
|---|---|---|
| Zona Franca | 2 | 2.00 |
| Total |  | 2 |

**01.07** u Desmontaje de cámara de vigilancia
1 u × 134.79 = 134.79
Desmontaje de cámara de vigilancia, empotrada o atornillada al pavimento; incluyendo p.p. de desconexión al cableado eléctrico, desmontaje si procede, rotura del pavimento y la retirada de materiales hasta punto cercano en la obra para su posterior tratamiento y retirada de los mismos, así como medios auxiliares de elevación y descarga; sin incluir transporte a almacén, según NTE ADD-1.

| Código | Ud | Descripción | Rendimiento | Precio | Importe |
|---|---|---|---|---|---|
| O01OB200 | h | Oficial 1ª electricista | 0.52 | 22 | 11.44 |
| O01OA050 | h | Ayudante | 1.45 | 20 | 29.00 |
| O01OA060 | h | Peón especializado | 1.45 | 20.5 | 29.73 |
| M06MR010 | h | Martillo rompedor eléctrico 26 J 13 kg | 1 | 4.21 | 4.21 |
| M02GP020 | h | Camión plataforma, pluma c/cesta 18 t | 2.03 | 29.76 | 60.41 |
|  |  | Total |  |  | 134.79 |

Claves: CABLEADO, CERCANO, DESMONTAJE, TRATAMIENTO, ELEVACION, TRANSPORTE, PUNTO, ATORNILLADA, INCLUIR, PROCEDE, DESCONEXION, MONOPOSTE, PANTALLAS, ALTURA, PAVIMENTO, FAROLA, LAMPARAS, EMPOTRADA, MISMOS, ELECTRICO, POSTERIOR, ROTURA, MEDIOS, BACULO, INCLUYENDO, RETIRADA, ALMACEN, MATERIALES, DESCARGA

| Medición | Uds. | Parcial |
|---|---|---|
| Barrera salida TT | 1 | 1.00 |
| Total |  | 1 |

**01.08** m2 Fresado pavimento de aglomerado existente
44371 m2 × 0.4 = 17748.40
Fresado (por cm de espesor) de firme de mezcla bituminosa en caliente en sección completa o semicalzada según Orden 8/2001, incluso carga y barrido. Sin gestión de residuos.

| Código | Ud | Descripción | Rendimiento | Precio | Importe |
|---|---|---|---|---|---|
| O01OA020 | h | Capataz | 0.001 | 23 | 0.02 |
| O01OA070 | h | Peón ordinario | 0.002 | 20 | 0.04 |
| M05FP030 | h | Fresadora pavimento en frío a=2000 mm (maquinaria) | 0.001 | 301.99 | 0.30 |
| M07AF010 | h | Dumper rígido descarga frontal 1500 kg 4x2 (maquinaria) | 0.003 | 4.62 | 0.01 |
| M08B020 | h | Barredora remolcada c/motor auxiliar (maquinaria) | 0.003 | 11.3 | 0.03 |
|  |  | Total |  |  | 0.4 |

Claves: RESIDUOS, EMPLEO, TRANSPORTE, LUGAR, GESTION, PLANTA, MEZCLA, CARGA, VERTEDERO, CALIENTE, BARRIDO, FIRME, ORDEN, ESPESOR, BITUMINOSA, COMPLETA, RECICLAJE, FRESADO, SEMICALZADA, SECCION

| Medición | Uds. | Largo | Parcial |
|---|---|---|---|
| Vial A 7cm | 7 | 4756 | 33292.00 |
| Pastoriza-Gasolinera 7cm | 7 | 60 | 420.00 |
| Vial B 3cm | 3 | 3403 | 10209.00 |
| Vial B Regularización 3cm | 3 | 150 | 450.00 |
| Subtotal |  |  | 44371.00 |
| Total |  |  | 44371 |

**RSK052** m² Fresado mecánico de suelo de hormigón. (20/08/2021)
450 m² × 10.74 = 4833.00
Preparación de suelo de hormigón mediante fresado mecánico de un centímetro de profundidad, obteniendo una rugosidad de aproximadamente 4 mm en forma de estrías paralelas, eliminando las capas antiguas, lechadas superficiales, pinturas o cualquier otro tipo de grasa o suciedad, para la posterior aplicación de un revestimiento (no incluido en este precio). Incluso limpieza y recogida del polvo y de los restos generados mediante aspirado mecánico, acopio, retirada y carga sobre camión o contenedor.
Incluye: Fresado mecánico del hormigón. Limpieza de la superficie soporte. Retirada y acopio de los restos generados. Carga de los restos generados sobre camión o contenedor.

| Código | Ud | Descripción | Rendimiento | Precio | Importe |
|---|---|---|---|---|---|
| mq06fre010 | h | Equipo de fresado manual para pavimento de hormigón, con sistema de aspiración. (maquinaria; 14/10/2022) | 0.162 | 6.33 | 1.03 |
| mq08gel010k | h | Grupo electrógeno insonorizado, trifásico, de 45 kVA de potencia. (maquinaria; 14/10/2022) | 0.162 | 5.38 | 0.87 |
| mo020 | h | Oficial 1ª construcción. (mano de obra; 20/08/2021) | 0.166 | 22 | 3.65 |
| mo112 | h | Peón especializado construcción. (mano de obra; 20/08/2021) | 0.166 | 20 | 3.32 |
| mo113 | h | Peón ordinario construcción. (mano de obra; 20/08/2021) | 0.083 | 20 | 1.66 |
| %0200 | % | Costes directos complementarios (14/10/2022) | 2 % | 10.53 | 0.21 |
|  |  | Total |  |  | 10.74 |

| Medición | Uds. | Largo | Ancho | Parcial |
|---|---|---|---|---|
| Vial B losa antigua caseta | 1 | 150 | 3 | 450.00 |
| Total |  |  |  | 450 |

**01.09** u Desmontaje/demolición cuadro eléctrico
1 u × 350.34 = 350.34
Desconexionado, desmontaje y demolición de cuadro eléctrico del bombeo existente junto a la casilla de la Guardia Civil

| Código | Ud | Descripción | Rendimiento | Precio | Importe |
|---|---|---|---|---|---|
| O01OA020 | h | Capataz | 0.5 | 23 | 11.50 |
| O01OB200 | h | Oficial 1ª electricista | 6 | 22 | 132.00 |
| O01OA050 | h | Ayudante | 4 | 20 | 80.00 |
| M06MR010 | h | Martillo rompedor eléctrico 26 J 13 kg | 4 | 4.21 | 16.84 |
| M05RN030 | h | Retrocargadora neumáticos 100 CV (maquinaria; 20/08/2021) | 2 | 55 | 110.00 |
|  |  | Total |  |  | 350.34 |

**01.10** u Desmontaje y posterior montaje de sistema de barreras en fases
3 u × 3670.67 = 11012.01
Desmontaje, custodia y posterior montaje de sistema de barreras, cámaras lectoras, semáforos, cuadro y demás aparamenta del sontrol de accesos a vehículos rodados, manteniendo el acceso en funcionamiento durante toda la duración de las obras.

| Código | Ud | Descripción | Rendimiento | Precio | Importe |
|---|---|---|---|---|---|
| O01OB200 | h | Oficial 1ª electricista | 44 | 22 | 968.00 |
| O01OB220 | h | Ayudante electricista (mano de obra; 20/08/2021) | 44 | 20 | 880.00 |
| O01OB222 | h | Oficial 1ª instalador telecomunicación (mano de obra; 20/08/2021) | 44 | 22 | 968.00 |
| M07CG020 | h | Camión con grúa 12 t (maquinaria) | 15.5 | 55.14 | 854.67 |
|  |  | Total |  |  | 3670.67 |

**01.11** m Desmontaje de colector de pluviales de hormigón (15/11/2016)
763 m × 6.15 = 4692.45
Desmontaje de colector de hormigón, incluso limpieza y retirada de escombros a pie de carga, sin transporte a vertedero o planta de reciclaje y con parte proporcional de medios auxiliares, sin medidas de protección colectivas. Medición de longitud realmente ejecutada.

| Código | Ud | Descripción | Rendimiento | Precio | Importe |
|---|---|---|---|---|---|
| O01OA020 | h | Capataz | 0.01 | 23 | 0.23 |
| O01OA030 | h | Oficial primera (mano de obra; 20/08/2021) | 0.1 | 22 | 2.20 |
| O01OA070 | h | Peón ordinario | 0.1 | 20 | 2.00 |
| M05EN010 | h | Retroexcavadora hidráulica neumáticos 67 CV (maquinaria; 20/08/2021) | 0.04 | 43 | 1.72 |
| M06MI012 | h | Martillo manual picador neumático 12 kg (maquinaria; 15/11/2016) | 0.001 | 3.68 | 0.00 |
|  |  | Total |  |  | 6.15 |

Claves: LONGITUD, PROPORCIONAL, DESMONTAJE, EJECUTADA, PARTE, PROTECCION, TRANSPORTE, COLECTIVAS, ESCOMBROS, PLANTA, MEDIDAS, CARGA, VERTEDERO, MEDICION, CONDUCTO, FIBROCEMENTO, REALMENTE, CONFORME, ORDEN, RECICLAJE, MEDIOS, RETIRADA, LIMPIEZA

| Medición | Uds. | Largo | Parcial |
|---|---|---|---|
| PLUVIALES |  |  |  |
| Vial A Margen izquierda 1 | 1 | 50 | 50.00 |
| Vial A Margen izquierda 2 | 1 | 66 | 66.00 |
| Vial A Margen izquierda 3 | 1 | 55 | 55.00 |
| Vial A Margen izquierda 4 | 1 | 52 | 52.00 |
| Vial A Margen derecha 1 | 1 | 33 | 33.00 |
| Vial A Margen derecha 2 | 1 | 153 | 153.00 |
| Vial A Margen derecha 3 | 1 | 50 | 50.00 |
| Vial A Conexiones | 1 | 145 | 145.00 |
| Vial B | 1 | 137 | 137.00 |
| Vial B Conexiones | 1 | 22 | 22.00 |
| Subtotal |  |  | 763.00 |
| Total |  |  | 763 |

## 02 MOVIMIENTO DE TIERRAS
Importe: 14345.63

**02.01** m3 Excavación en zanjas en todo tipo de terreno
695.52 m3 × 3.72 = 2587.33
Excavación en zanja en terreno de tránsito, incluso acopio de material obtenido a pie de carga, sin incluir carga ni transporte de tierras y parte proporcional de medios auxiliares, sin medidas de protección colectivas. Medición de volumen realmente ejecutado. Conforme a ORDEN FOM/1382/2002-PG3, CTE-DB-SE-C y NTE-ADZ.

| Código | Ud | Descripción | Rendimiento | Precio | Importe |
|---|---|---|---|---|---|
| O01OA020 | h | Capataz | 0.025 | 23 | 0.58 |
| O01OA070 | h | Peón ordinario | 0.05 | 20 | 1.00 |
| M05EC020 | h | Retroexcavadora hidráulica cadenas 135 CV | 0.03 | 56.01 | 1.68 |
| M06MR230 | h | Martillo rompedor hidráulico 600 kg | 0.04 | 11.41 | 0.46 |
|  |  | Total |  |  | 3.72 |

Claves: MATERIAL, PROPORCIONAL, TIERRAS, PARTE, TERRENO, OBTENIDO, PROTECCION, ZANJA, TRANSPORTE, COLECTIVAS, INCLUIR, MEDIDAS, CARGA, MEDICION, REALMENTE, CONFORME, VOLUMEN, TRANSITO, EJECUTADO, ORDEN, ACOPIO, MEDIOS, EXCAVACION

| Medición | Uds. | Largo | Ancho | Alto | Parcial |
|---|---|---|---|---|---|
| PLUVIALES |  |  |  |  |  |
| Margen izquierda 1 | 1 | 50 | 0.7 | 1.2 | 42.00 |
| Margen izquierda 2 | 1 | 67 | 0.7 | 1.2 | 56.28 |
| Margen izquierda 3 | 1 | 55 | 0.7 | 1.2 | 46.20 |
| Margen izquierda 4 | 1 | 52 | 0.7 | 1.2 | 43.68 |
| Margen derecha 1 | 1 | 33 | 0.7 | 1.2 | 27.72 |
| Margen derecha 2 | 1 | 153 | 0.7 | 1.2 | 128.52 |
| Margen derecha 3 | 1 | 50 | 0.7 | 1.2 | 42.00 |
| Conexiones | 1 | 145 | 0.7 | 1.2 | 121.80 |
| Vial B Margen Derecha 1 | 1 | 117 | 0.7 | 1.2 | 98.28 |
| Vial B Conexiones | 1 | 22 | 0.7 | 1.2 | 18.48 |
| ALUMBRADO |  |  |  |  |  |
| Vial B Margen Izquierda | 1 | 98 | 0.6 | 1.2 | 70.56 |
| Subtotal |  |  |  |  | 695.52 |
| Total |  |  |  |  | 695.52 |

**02.02** m3 Relleno en zanjas con suelo seleccionado
535.68 m3 × 12.86 = 6888.84
Relleno localizado en zanjas con productos procedentes de préstamos de material seleccionado, extendido, humectación y compactación en capas de 20 cm de espesor, con un grado de compactación superior al 95%. Incluida parte proporcional de medios auxiliares, sin medidas de protección colectivas. Medición de volumen realmente ejecutado. Conforme a ORDEN FOM/1382/2002-PG3-Art.332.

| Código | Ud | Descripción | Rendimiento | Precio | Importe |
|---|---|---|---|---|---|
| O01OA020 | h | Capataz | 0.015 | 23 | 0.35 |
| O01OA070 | h | Peón ordinario | 0.1 | 20 | 2.00 |
| M07N030 | m3 | Canon suelo seleccionado préstamo (maquinaria) | 1.1 | 2.33 | 2.56 |
| M05RN030 | h | Retrocargadora neumáticos 100 CV | 0.012 | 55 | 0.66 |
| M07W080 | t | km transporte tierras en obra (maquinaria) | 10 | 0.48 | 4.80 |
| M08CA110 | h | Cisterna agua s/camión 10.000 l (maquinaria) | 0.015 | 32 | 0.48 |
| M05RN0101 | h | Equipo inspección (maquinaria; 20/08/2021) | 0.015 | 74 | 1.11 |
| M08RL020 | h | Rodillo manual lanza tándem 800 kg | 0.15 | 6 | 0.90 |
|  |  | Total |  |  | 12.86 |

Claves: CAPAS, MATERIAL, PROPORCIONAL, COMPACTACION, SUPERIOR, PARTE, PROTECCION, COLECTIVAS, PROCEDENTES, MEDIDAS, ZANJAS, RELLENO, PRODUCTOS, MEDICION, PRESTAMOS, EXTENDIDO, REALMENTE, SELECCIONADO, CONFORME, VOLUMEN, GRADO, EJECUTADO, ORDEN, SUELO, ESPESOR, LOCALIZADO, MEDIOS, HUMECTACION

| Medición | Uds. | Largo | Ancho | Alto | Parcial |
|---|---|---|---|---|---|
| PLUVIALES |  |  |  |  |  |
| Margen izquierda 1 | 1 | 50 | 0.6 | 1.2 | 36.00 |
| Margen izquierda 2 | 1 | 67 | 0.6 | 1.2 | 48.24 |
| Margen izquierda 3 | 1 | 55 | 0.6 | 1.2 | 39.60 |
| Margen izquierda 4 | 1 | 52 | 0.6 | 1.2 | 37.44 |
| Margen derecha 1 | 1 | 33 | 0.6 | 1.2 | 23.76 |
| Margen derecha 2 | 1 | 153 | 0.6 | 1.2 | 110.16 |
| Margen derecha 3 | 1 | 50 | 0.6 | 1.2 | 36.00 |
| Conexiones | 1 | 145 | 0.6 | 1.2 | 104.40 |
| Vial B Margen Derecha 1 | 1 | 117 | 0.6 | 1.2 | 84.24 |
| Vial B Conexiones | 1 | 22 | 0.6 | 1.2 | 15.84 |
| Subtotal |  |  |  |  | 535.68 |
| Total |  |  |  |  | 535.68 |

**02.04** m3 Excavación de saneo en todo tipo de terreno (20/08/2021)
1334 m3 × 1.36 = 1814.24
Excavación de tierra en caja de ensanche de plataforma, con profundidad <0,50 m, incluso acopio de material obtenido a pie de carga, para reutilización o retirada, sin medidas de protección colectivas. Medición de volumen realmente ejecutado. Conforme a ORDEN FOM/1382/2002-PG3, CTE-DB-SE-C y NTE-ADV.

| Código | Ud | Descripción | Rendimiento | Precio | Importe |
|---|---|---|---|---|---|
| O01OA020 | h | Capataz | 0.01 | 23 | 0.23 |
| M05EN020 | h | Excavadora hidráulica neumáticos 84 CV (maquinaria; 20/08/2021) | 0.025 | 45 | 1.13 |
|  |  | Total |  |  | 1.36 |

Claves: MATERIAL, PROPORCIONAL, PLATAFORMA, TIERRAS, PARTE, OBTENIDO, PROTECCION, TRANSPORTE, COLECTIVAS, TIERRA, INCLUIR, MEDIDAS, CARGA, MEDICION, REALMENTE, CONFORME, VOLUMEN, EJECUTADO, ORDEN, ACOPIO, MEDIOS, ENSANCHE, EXCAVACION, PROFUNDIDAD

| Medición | Uds. | Largo | Alto | Parcial |
|---|---|---|---|---|
| CALLES ACCESO TT | 1 | 973 | 1 | 973.00 |
| Pastoriza Acera-Zona Verde | 1 | 340 | 0.9 | 306.00 |
| Pastoriza 1 Testero | 1 | 60 | 0.25 | 15.00 |
| Pastoriza 2 Testero | 1 | 160 | 0.25 | 40.00 |
| Subtotal |  |  |  | 1334.00 |
| Total |  |  |  | 1334 |

**U01RTN110** m3 Terraplén en núcleo y cimientos con suelo seleccionado de préstamos
486.5 m3 × 6.28 = 3055.22
Terraplén en núcleo y cimientos con suelos seleccionados de préstamos, de espesor aproximado 50cm, extendido, humectación y compactación, incluso perfilado de taludes y preparación de la superficie de asiento del terraplén, terminado. Incluida parte proporcional de medios auxiliares, sin medidas de protección colectivas. Medición de volumen realmente ejecutado. Conforme a ORDEN FOM/1382/2002-PG3-Art.330.

| Código | Ud | Descripción | Rendimiento | Precio | Importe |
|---|---|---|---|---|---|
| O01OA020 | h | Capataz | 0.006 | 23 | 0.14 |
| O01OA070 | h | Peón ordinario | 0.012 | 20 | 0.24 |
| M05EC040 | h | Retroexcavadora hidráulica cadenas 310 CV (maquinaria) | 0.01 | 77.23 | 0.77 |
| M07CB020 | h | Camión basculante 4x4 de 14 t | 0.04 | 34.92 | 1.40 |
| M07N030 | m3 | Canon suelo seleccionado préstamo | 1 | 2.33 | 2.33 |
| M08NM010 | h | Motoniveladora de 135 CV | 0.01 | 69 | 0.69 |
| M08CA110 | h | Cisterna agua s/camión 10.000 l | 0.01 | 32 | 0.32 |
| M08RN040 | h | Rodillo compactador mixto 14 t a=214 cm (maquinaria) | 0.01 | 39.13 | 0.39 |
|  |  | Total |  |  | 6.28 |

Claves: PROPORCIONAL, COMPACTACION, PARTE, PROTECCION, SUELOS, COLECTIVAS, TALUDES, NUCLEO, TERRAPLEN, MEDIDAS, CIMIENTOS, SUPERFICIE, MEDICION, PERFILADO, PRESTAMOS, EXTENDIDO, REALMENTE, SELECCIONADO, CONFORME, TERMINADO, VOLUMEN, EJECUTADO, ORDEN, SUELO, PREPARACION, ASIENTO, SELECCIONADOS, MEDIOS, HUMECTACION

| Medición | Uds. | Largo | Alto | Parcial |
|---|---|---|---|---|
| CALLES ACCESO TT | 1 | 973 | 0.5 | 486.50 |
| Total |  |  |  | 486.5 |

## 03 FIRMES Y PAVIMENTOS (01/01/2010)
Importe: 259865.95

**03.01** m3 Subbase de ZA
273.67 m3 × 26.02 = 7120.89
Zahorra artificial, husos ZA(40)/ZA(25) en capas de base, con 75% de caras de fractura, puesta en obra, extendida y compactada, incluso preparación de la superficie de asiento, en capas de distintos espesores según planos y medición, sobre perfil. Desgaste de los ángeles de los áridos <30. Árido con marcado CE y DdP (Declaración de prestaciones) según Reglamento (UE) 305/2011.

| Código | Ud | Descripción | Rendimiento | Precio | Importe |
|---|---|---|---|---|---|
| O01OA020 | h | Capataz | 0.01 | 23 | 0.23 |
| O01OA070 | h | Peón ordinario | 0.018 | 20 | 0.36 |
| M08NM020 | h | Motoniveladora de 200 CV (maquinaria) | 0.018 | 72 | 1.30 |
| M08RN040 | h | Rodillo compactador mixto 14 t a=214 cm | 0.018 | 39.13 | 0.70 |
| M08CA110 | h | Cisterna agua s/camión 10.000 l | 0.018 | 32 | 0.58 |
| M07CB020 | h | Camión basculante 4x4 de 14 t | 0.018 | 34.92 | 0.63 |
| M07W020 | km | Transporte t zahorra (maquinaria) | 44 | 0.13 | 5.72 |
| P01AF030 | t | Zahorra artificial ZA(40)/ZA(25) 75% (material; 20/08/2021) | 2.2 | 7.5 | 16.50 |
|  |  | Total |  |  | 26.02 |

Claves: PERFIL, CAPAS, ARIDO, DESGASTE, REGLAMENTO, DECLARACION, EXTENDIDA, PRESTACIONES, ARTIFICIAL, MEDIDO, FRACTURA, COMPACTADA, MARCADO, SUPERFICIE, PUESTA, ARIDOS, MACHAQUEO, CARAS, ESPESOR, PREPARACION, ANGELES, ASIENTO, ZAHORRA, HUSOS

| Medición | Uds. | Largo | Alto | Parcial |
|---|---|---|---|---|
| Policía 1 Zona verde salida | 1 | 32 | 0.25 | 8.00 |
| Policía 2 Zona verde salida | 1 | 36 | 0.25 | 9.00 |
| Policía 3 Zona verde salida | 1 | 35 | 0.25 | 8.75 |
| Policía 4 Zona verde salida | 1 | 16 | 0.25 | 4.00 |
| Vial A margen derecha 1 Zona verde | 1 | 35 | 0.25 | 8.75 |
| Vial A margen derecha 2 Zona verde | 1 | 86 | 0.25 | 21.50 |
| Pastoriza Zona verde y acera lateral | 1 | 340 | 0.25 | 85.00 |
| Pastoriza Testero 1 y 2 | 1 | 183 | 0.25 | 45.75 |
| Regularización base Hormigón impreso | 0.4 | 2073 | 0.1 | 82.92 |
| Subtotal |  |  |  | 273.67 |
| Total |  |  |  | 273.67 |

**03.03** m2 Pavimento contínuo de hormigón impreso
2073 m2 × 46.81 = 97037.13
Pavimento continuo de hormigón HA-25/P/20/I, de 15 cm de espesor, armado con mallazo de acero 15x15x6, endurecido y enriquecido superficialmente y con acabado impreso en relieve mediante estampación de moldes de goma, sobre firme no incluido en el presente precio, i/preparación de la base, extendido, regleado, vibrado, aplicación de aditivos, impresión curado, p.p.. de juntas, lavado con agua a presión y aplicación de resinas de acabado, todo ello con productos de calidad, tipo Paviprint o equivalente. Componentes del hormigón con marcado CE y DdP (Declaración de prestaciones) según Reglamento (UE) 305/2011.

| Código | Ud | Descripción | Rendimiento | Precio | Importe |
|---|---|---|---|---|---|
| O01OA030 | h | Oficial primera | 0.27 | 22 | 5.94 |
| O01OA060 | h | Peón especializado | 0.85 | 20.5 | 17.43 |
| M11HR010 | h | Regla vibrante eléctrica 230V a=2000 mm (maquinaria) | 0.02 | 2.25 | 0.05 |
| M11HC040 | m | Corte c/sierra disco hormig.fresco (maquinaria) | 0.005 | 5.36 | 0.03 |
| M10AF010 | h | Sulfatadora mochila (maquinaria) | 0.15 | 2 | 0.30 |
| P01HAV360 | m3 | Hormigón HA-25/P/20/I central (material; 20/08/2021) | 0.157 | 89 | 13.97 |
| P03AMQ030 | m2 | Malla electrosoldada B500 SD/T #150x150x6 mm - 2,792 kg/m2 (material; 27/03/2018) | 1.02 | 2.95 | 3.01 |
| P08XVC120 | kg | Colorante endurecedor hormigón impreso (material) | 1.5 | 1.63 | 2.45 |
| P08XVC130 | kg | Polvo desencofrante (material) | 0.1 | 6.34 | 0.63 |
| P07W340 | m2 | Film PE transparente e=0,2 mm (material) | 0.75 | 0.35 | 0.26 |
| P08XVC090 | l | Resina acabado pavimento hormigón impreso (material) | 0.1 | 6.11 | 0.61 |
| P06SI170 | m | Sellado poliuretano e=20 mm (material) | 0.5 | 4.26 | 2.13 |
|  |  | Total |  |  | 46.81 |

Claves: CURADO, EQUIVALENTE, RESINAS, LAVADO, INCLUIDO, IMPRESION, COMPONENTES, ACERO, PAVIPRINT, REGLAMENTO, ENRIQUECIDO, DECLARACION, ENDURECIDO, ESTAMPACION, PRESTACIONES, JUNTAS, IMPRESO, CALIDAD, MARCADO, PRODUCTOS, PAVIMENTO, ADITIVOS, VIBRADO, PRESENTE, EXTENDIDO, REGLEADO, MALLAZO, FIRME, MOLDES, HORMIGON, ESPESOR, SUPERFICIALMENTE, ACABADO, PRECIO, PREPARACION, CONTINUO, APLICACION, PRESION, ARMADO, RELIEVE

| Medición | Uds. | Largo | Parcial |
|---|---|---|---|
| S / POL. Nueva acera | 1 | 2073 | 2073.00 |
| Total |  |  | 2073 |

**03.04** m Bordillo de hormigón monocapa 9-10x20 cm (20/08/2021)
1169 m × 15.1 = 17651.90
Bordillo de hormigón monocapa, color gris, de 9-10x20 cm, arista exterior biselada, colocado sobre solera de hormigón HM-20/P/20/I, de 10 cm de espesor, rejuntado y limpieza, sin incluir la excavación previa ni el relleno posterior. Bordillo con marcado CE y DdP (Declaración de prestaciones) según Reglamento (UE) 305/2011.

| Código | Ud | Descripción | Rendimiento | Precio | Importe |
|---|---|---|---|---|---|
| O01OA140 | h | Cuadrilla F (mano de obra; 20/08/2021) | 0.2 | 41 | 8.20 |
| P01HMV220 | m3 | Hormigón HM-20/P/20/I central (material; 20/08/2021) | 0.04 | 85 | 3.40 |
| P08XBH030 | m | Bordillo hormigón monocapa jardín gris 9-10x20 cm (material; 20/08/2021) | 1 | 3.5 | 3.50 |
|  |  | Total |  |  | 15.1 |

Claves: COLOCADO, REGLAMENTO, REJUNTADO, DECLARACION, INCLUIR, PRESTACIONES, ARISTA, RELLENO, BORDILLO, MARCADO, COLOR, HORMIGON, ESPESOR, POSTERIOR, BISELADA, EXTERIOR, SOLERA, PREVIA, MONOCAPA, LIMPIEZA, EXCAVACION

| Medición | Uds. | Largo | Parcial |
|---|---|---|---|
| Margen Izquierda | 1 | 280 | 280.00 |
| Margen Derecha 1 | 1 | 21 | 21.00 |
| Margen Derecha 2 | 1 | 33 | 33.00 |
| Margen Derecha 3 | 1 | 24 | 24.00 |
| Margen Derecha 4 | 1 | 46 | 46.00 |
| Margen Derecha 5 | 1 | 22 | 22.00 |
| Margen Derecha 6 | 1 | 34 | 34.00 |
| Policía | 1 | 112 | 112.00 |
| Entre Carriles 1 | 1 | 72 | 72.00 |
| Entre Carriles 2 | 1 | 72 | 72.00 |
| Gasolinera Rotonda | 1 | 95 | 95.00 |
| Testero 1 Pastoriza | 1 | 55 | 55.00 |
| Testero 2 Pastoriza | 1 | 67 | 67.00 |
| Alfa cargo | 1 | 22 | 22.00 |
| Aparcamiento Pastoriza 1 | 1 | 66 | 66.00 |
| Aparcamiento Pastoriza 2 | 1 | 66 | 66.00 |
| Aparcamiento Pastoriza 3 | 1 | 14 | 14.00 |
| Aparcamiento Pastoriza 4 | 1 | 60 | 60.00 |
| Aparcamiento Pastoriza 5 | 1 | 8 | 8.00 |
| Subtotal |  |  | 1169.00 |
| Total |  |  | 1169 |

**U03ZB100** m2 Calzada firme rígido e=50cm
973 m2 × 39.05 = 37995.65
Firme rígido para tráfico pesado sobre explanada compuesto por 25 cm de grava-cemento y 25 cm de hormigón vibrado HP-45. Áridos y componentes de hormigón con marcado CE y DdP (Declaración de prestaciones) según Reglamento (UE) 305/2011.

| Código | Ud | Descripción | Rendimiento | Precio | Importe |
|---|---|---|---|---|---|
| U03GC030 | m2 | GRAVA-CEMENTO GC1 SECCIÓN C e=25 cm | 1 | 8.98 | 8.98 |
| U03WV030 | m3 | HORMIGÓN HP-45 EN PAVIMENTOS | 0.25 | 116.14 | 29.04 |
| P03ALV060 | kg | Acero liso en pasad.i/p.p.vainas (material) | 1 | 1.03 | 1.03 |
|  |  | Total |  |  | 39.05 |

Claves: CEMENTO, PESADO, COMPONENTES, COMPUESTO, RIGIDO, REGLAMENTO, DECLARACION, PRESTACIONES, TRAFICO, CALZADA, MARCADO, VIBRADO, ARIDOS, FIRME, HORMIGON, EXPLANADA, GRAVA, ZAHORRA, NATURAL

| Medición | Uds. | Largo | Parcial |
|---|---|---|---|
| Calles TT | 1 | 973 | 973.00 |
| Total |  |  | 973 |

**U03VCB036** t Mezcla bituminosa en caliente tipo ac-22 base 50/70 s (01/01/2010)
1118.68 t × 49.61 = 55497.71
Mezcla bituminosa en caliente tipo AC-22 BASE/INTERMEDIA 50/70 S en capa base de 5 cm según PG-3 Orden FOM/2523/2014, con áridos con desgaste de los ángeles <30, fabricada y puesta en obra, en mezcla semidensa, extendido y compactación, incluso filler de aportación y betún. Árido con marcado CE y DdP (Declaración de prestaciones) según Reglamento (UE) 305/2011.

| Código | Ud | Descripción | Rendimiento | Precio | Importe |
|---|---|---|---|---|---|
| O01OA010 | h | Encargado (mano de obra; 20/08/2021) | 0.01 | 25 | 0.25 |
| O01OA030 | h | Oficial primera | 0.01 | 22 | 0.22 |
| O01OA070 | h | Peón ordinario | 0.03 | 20 | 0.60 |
| M05PN010 | h | Pala cargadora neumáticos 85 CV - 1,2 m3 (maquinaria) | 0.02 | 31.86 | 0.64 |
| M03MC110 | h | Planta asfáltica caliente discontínua 160 t/h (maquinaria) | 0.02 | 332.21 | 6.64 |
| M07CB020 | h | Camión basculante 4x4 de 14 t | 0.02 | 34.92 | 0.70 |
| M08EA100 | h | Extendedora asfáltica cadenas 2,5/6 m - 110 CV (maquinaria) | 0.02 | 94 | 1.88 |
| M08RT050 | h | Rodillo compactador tándem 10 t (maquinaria) | 0.02 | 50 | 1.00 |
| M08RV020 | h | Compactador asfálto neumático automatico 12/22 t (maquinaria) | 0.02 | 57 | 1.14 |
| M08CA110 | h | Cisterna agua s/camión 10.000 l | 0.003 | 32 | 0.10 |
| M07W030 | t | km transporte aglomerado (maquinaria) | 40 | 0.13 | 5.20 |
| P01AF250 | t | Árido machaqueo 0/6 mm D.A.<25 (material; 27/03/2018) | 0.484 | 8.2 | 3.97 |
| P01AF260 | t | Árido machaqueo 6/12 mm D.A.<25 (material; 27/03/2018) | 0.242 | 7.91 | 1.91 |
| P01AF270 | t | Árido machaqueo 12/18 mm D.A.<25 (material; 27/03/2018) | 0.097 | 7.42 | 0.72 |
| P01AF280 | t | Árido machaqueo 18/25 mm D.A.<25 (material; 27/03/2018) | 0.097 | 7.3 | 0.71 |
| P01PL010 | t | Betún 50/70 a pie de planta (material; 20/08/2021) | 0.04 | 450 | 18.00 |
| P01PC010 | kg | Fuel-oil pesado 2,7 S tipo 1 (material; 01/01/2010) | 8 | 0.49 | 3.92 |
| P01AF800 | t | Filler calizo mezcla bituminosa caliente factoría (material; 27/03/2018) | 0.04 | 34.64 | 1.39 |
| M07Z110 | u | Desplazamiento equipo 5000 tm M.B. (maquinaria) | 0.005 | 123.04 | 0.62 |
|  |  | Total |  |  | 49.61 |

Claves: COMPACTACION, APORTACION, ARIDO, BETUN, SEMIDENSA, DESGASTE, REGLAMENTO, DECLARACION, PRESTACIONES, MEZCLA, FILLER, MARCADO, PUESTA, EXTENDIDO, ARIDOS, CALIENTE, ORDEN, BITUMINOSA, ANGELES

| Medición | Uds. | Largo | Ancho | Alto | Parcial |
|---|---|---|---|---|---|
| Vial A h= 5cm. | 1 | 4756 | 0.05 | 2.35 | 558.83 |
| Aparcamiento Pastoriza h=5cm | 1 | 1630 | 0.05 | 2.35 | 191.53 |
| Vial B regularizar h=11-3 cm. | 1 | 175 | 0.05 | 2.35 | 20.56 |
| Vial B h= 5cm | 1 | 2953 | 0.05 | 2.35 | 346.98 |
| Salida lateral TT | 1 | 11 | 0.03 | 2.35 | 0.78 |
| Subtotal |  |  |  |  | 1118.68 |
| Total |  |  |  |  | 1118.68 |

**U03VCS050** t Mezcla bituminosa en caliente tipo ac-16 surf 50/70 s (01/01/2010)
703.26 t × 53.63 = 37715.83
Mezcla bituminosa en caliente tipo AC-16 SURF 50/70 S en capa de rodadura de 3 cm según PG-3 Orden FOM/2523/2014, con áridos con desgaste de los ángeles <20, fabricada y puesta en obra, en mezcla semidensa, extendido y compactación, incluso filler de aportación y betún. Árido con marcado CE y DdP (Declaración de prestaciones) según Reglamento (UE) 305/2011.

| Código | Ud | Descripción | Rendimiento | Precio | Importe |
|---|---|---|---|---|---|
| O01OA010 | h | Encargado | 0.01 | 25 | 0.25 |
| O01OA030 | h | Oficial primera | 0.01 | 22 | 0.22 |
| O01OA070 | h | Peón ordinario | 0.03 | 20 | 0.60 |
| M05PN010 | h | Pala cargadora neumáticos 85 CV - 1,2 m3 | 0.02 | 31.86 | 0.64 |
| M03MC110 | h | Planta asfáltica caliente discontínua 160 t/h | 0.02 | 332.21 | 6.64 |
| M07CB020 | h | Camión basculante 4x4 de 14 t | 0.02 | 34.92 | 0.70 |
| M08EA100 | h | Extendedora asfáltica cadenas 2,5/6 m - 110 CV | 0.02 | 94 | 1.88 |
| M08RT050 | h | Rodillo compactador tándem 10 t | 0.02 | 50 | 1.00 |
| M08RV020 | h | Compactador asfálto neumático automatico 12/22 t | 0.02 | 57 | 1.14 |
| M08CA110 | h | Cisterna agua s/camión 10.000 l | 0.003 | 32 | 0.10 |
| M07W030 | t | km transporte aglomerado | 40 | 0.13 | 5.20 |
| P01AF300 | t | Árido machaqueo 0/6 mm D.A.<20 (material; 27/03/2018) | 0.522 | 9.83 | 5.13 |
| P01AF310 | t | Árido machaqueo 6/12 mm D.A.<20 (material; 27/03/2018) | 0.284 | 9.26 | 2.63 |
| P01AF320 | t | Árido machaqueo 12/18 mm D.A.<20 (material; 27/03/2018) | 0.095 | 8.87 | 0.84 |
| P01PL010 | t | Betún 50/70 a pie de planta | 0.045 | 450 | 20.25 |
| P01PC010 | kg | Fuel-oil pesado 2,7 S tipo 1 | 8 | 0.49 | 3.92 |
| P01AF800 | t | Filler calizo mezcla bituminosa caliente factoría | 0.054 | 34.64 | 1.87 |
| M07Z110 | u | Desplazamiento equipo 5000 tm M.B. | 0.005 | 123.04 | 0.62 |
|  |  | Total |  |  | 53.63 |

Claves: COMPACTACION, APORTACION, ARIDO, BETUN, SEMIDENSA, DESGASTE, REGLAMENTO, DECLARACION, PRESTACIONES, MEZCLA, FILLER, MARCADO, PUESTA, EXTENDIDO, ARIDOS, CALIENTE, ORDEN, RODADURA, BITUMINOSA, ANGELES

| Medición | Uds. | Largo | Ancho | Alto | Parcial |
|---|---|---|---|---|---|
| Vial A h= 3cm. | 1 | 4756 | 0.03 | 2.35 | 335.30 |
| Aparcamiento Pastoriza h=3cm | 1 | 1630 | 0.03 | 2.35 | 114.92 |
| Vial B Nave h=3 cm. | 1 | 450 | 0.03 | 2.35 | 31.73 |
| Vial B regularizar Rodadura | 1 | 175 | 0.03 | 2.35 | 12.34 |
| Vial B h= 3cm | 1 | 2953 | 0.03 | 2.35 | 208.19 |
| Salida lateral TT | 1 | 11 | 0.03 | 2.35 | 0.78 |
| Subtotal |  |  |  |  | 703.26 |
| Total |  |  |  |  | 703.26 |

**U03RA002** m2 Riego de adherencia c60b3 adh
19478 m2 × 0.28 = 5453.84
Riego de adherencia, con emulsión asfáltica catiónica de rotura rápida C60B3 ADH con una dotación de 0,50 kg/m2, incluso barrido y preparación de la superficie.

| Código | Ud | Descripción | Rendimiento | Precio | Importe |
|---|---|---|---|---|---|
| O01OA070 | h | Peón ordinario | 0.002 | 20 | 0.04 |
| M07AF030 | h | Dumper rígido descarga frontal 2000 kg 4x4 (maquinaria) | 0.002 | 5.98 | 0.01 |
| M08B020 | h | Barredora remolcada c/motor auxiliar | 0.002 | 11.3 | 0.02 |
| M08CB010 | h | Camión cisterna bituminadora c/lanza 10.000 l (maquinaria) | 0.001 | 43 | 0.04 |
| P01PL150 | kg | Emulsión asfáltica C60B3 ADH/CUR (material; 20/08/2021) | 0.6 | 0.29 | 0.17 |
|  |  | Total |  |  | 0.28 |

Claves: EMULSION, CATIONICA, SUPERFICIE, RIEGO, BARRIDO, ASFALTICA, DOTACION, PREPARACION, RAPIDA, ROTURA, ADHERENCIA

| Medición | Uds. | Largo | Parcial |
|---|---|---|---|
| Vial A h= 8cm. | 2 | 4756 | 9512.00 |
| Aparcamiento Pastoriza h=8cm | 2 | 1630 | 3260.00 |
| Vial B Nave h=3 cm. | 1 | 450 | 450.00 |
| Vial B regularizar h=11-3 cm. | 2 | 175 | 350.00 |
| Vial B h= 8cm | 2 | 2953 | 5906.00 |
| Subtotal |  |  | 19478.00 |
| Total |  |  | 19478 |

**U03WV040** m2 Hormigón hp-35 en pavimentos e=18 cm
70 m2 × 19.9 = 1393.00
Pavimento de hormigón HP-35 de resistencia característica a flexotracción, de 18 cm de espesor, ejecutado según PG-3 Orden FOM/2523/2014, incluso extendido, encofrado de borde, regleado, vibrado, curado con producto filmógeno, estriado o ranurado y p.p. de juntas. Componentes de hormigón con marcado CE y DdP (Declaración de prestaciones) según Reglamento (UE) 305/2011. Medido en metros cuadrados de superficie ejecutada.

| Código | Ud | Descripción | Rendimiento | Precio | Importe |
|---|---|---|---|---|---|
| O01OA010 | h | Encargado | 0.002 | 25 | 0.05 |
| O01OA030 | h | Oficial primera | 0.002 | 22 | 0.04 |
| O01OA070 | h | Peón ordinario | 0.004 | 20 | 0.08 |
| M08EP010 | h | Pavimentadora encofrado deslizante s/cadenas 300 CV - 12 m (maquinaria) | 0.004 | 376 | 1.50 |
| P01HD600 | m3 | Hormigón HP-35 s/hormigón planta (material; 20/08/2021) | 0.18 | 95 | 17.10 |
| P06WW070 | m2 | Producto filmógeno (material) | 1 | 0.35 | 0.35 |
| M07CH030 | h | Camión hormigonera 10 m3 (maquinaria) | 0.018 | 43.49 | 0.78 |
|  |  | Total |  |  | 19.9 |

Claves: CURADO, COMPONENTES, RESISTENCIA, EJECUTADA, BORDE, METROS, CUADRADOS, REGLAMENTO, DECLARACION, PRESTACIONES, PRODUCTO, FILMOGENO, MEDIDO, JUNTAS, MARCADO, SUPERFICIE, PAVIMENTO, ESTRIADO, VIBRADO, EXTENDIDO, REGLEADO, EJECUTADO, ORDEN, HORMIGON, ESPESOR, CARACTERISTICA, FLEXOTRACCION, RANURADO, ENCOFRADO, PAVIMENTOS

| Medición | Uds. | Largo | Parcial |
|---|---|---|---|
| Vial A Isletas demolidas M.Derecho | 1 | 70 | 70.00 |
| Total |  |  | 70 |

## 04 INSTALACIONES Y REPOSICIÓN DE SERVICIOS (01/01/2010)
Importe: 126258.92
Datos técnicos: Coste energético 216335.08 MJ; Emisión de CO2 20764.41 kg

**U07OEP040** m Tubería enterrada pvc compacta junta elástica SN-4 315 mm
763 m × 55.38 = 42254.94
Tubería diametro nominal 315mm ECOSAN o equivalente, de PVC, para SN4, multicapa fabricada según UNE EN 13476-2 con certificado AENOR, compuesta de al menos un 60 % de material de PVC reciclado, según UNE EN 15343 con certificado AENOR. Unión de tuberías por junta integrada de caucho reforzada con anillo metálico en el interior de la junta según norma EN 681-1. Colocada en zanja, sobre una cama de arena de río de 10 cm debidamente compactada y nivelada, relleno lateralmente y superiormente hasta 10 cm por encima de la generatriz con la misma arena; compactando ésta hasta los riñones. Con p.p. de medios auxiliares y sin incluir la excavación ni el tapado posterior de las zanjas. S/UNE-EN 1401-1:2009 y UNE-EN ISO 1452-5:2011.

| Código | Ud | Descripción | Rendimiento | Precio | Importe |
|---|---|---|---|---|---|
| O01OA030 | h | Oficial primera | 0.25 | 22 | 5.50 |
| O01OA060 | h | Peón especializado | 0.25 | 20.5 | 5.13 |
| P01AA020 | m3 | Arena de río 0/6 mm (material; 27/03/2018) | 0.329 | 17.27 | 5.68 |
| P02CVW010 | kg | Lubricante tubos PVC junta elástica (material) | 0.007 | 9.93 | 0.07 |
| P02TVO040 | m | Tubo PVC Ecosan o equivalente junta elástica SN4 D=315 mm (material; 20/08/2021) | 1 | 39 | 39.00 |
|  |  | Total |  |  | 55.38 |

Claves: ENTERRADO, COLOCADO, TUBERIA, UNION, TAPADO, ZANJA, JUNTA, SUPERIORMENTE, INCLUIR, SANEAMIENTO, LATERALMENTE, ZANJAS, RELLENO, RIGIDEZ, COMPACTADA, ENCIMA, COLECTOR, COMPACTA, NIVELADA, DIAMETRO, ELASTICA, COMPACTANDO, RIÑONES, COLOR, POSTERIOR, MISMA, MEDIOS, ARENA, PARED, GENERATRIZ, ENTERRADA, EXCAVACION, DEBIDAMENTE

| Medición | Uds. | Largo | Parcial |
|---|---|---|---|
| PLUVIALES |  |  |  |
| Vial A Margen izquierda 1 | 1 | 50 | 50.00 |
| Vial A Margen izquierda 2 | 1 | 66 | 66.00 |
| Vial A Margen izquierda 3 | 1 | 55 | 55.00 |
| Vial A Margen izquierda 4 | 1 | 52 | 52.00 |
| Vial A Margen derecha 1 | 1 | 33 | 33.00 |
| Vial A Margen derecha 2 | 1 | 153 | 153.00 |
| Vial A Margen derecha 3 | 1 | 50 | 50.00 |
| Vial A Conexiones | 1 | 145 | 145.00 |
| Vial B | 1 | 137 | 137.00 |
| Vial B Conexiones | 1 | 22 | 22.00 |
| Subtotal |  |  | 763.00 |
| Total |  |  | 763 |

**U09BCC020.1** m Canalización tubo corrugado 4x110
90 m × 306.89 = 27620.10
Línea de distribución en baja tensión, desde el centro de transformación de la Cía. o arqueta hasta conexión, enterrada bajo calzada entubada, realizada con cables conductores de 3x95+1x50 mm2 Al. RV 0,6/1 kV, formada por: conductor de aluminio con aislamiento en polietileno reticulado y cubierta de PVC, en instalación subterránea bajo calzada entubada, en zanja de dimensiones mínimas 45 cm de ancho y 85 cm de profundidad, incluyendo excavación de zanja, asiento con 5 cm de hormigón HM-25/P/20/I, montaje de tubos de material termoplástico de 110 mm de diámetro, relleno con una capa de hormigón HM-25/P/20/I hasta una altura de 10 cm por encima de los tubos envolviéndolos completamente, y relleno con hormigón hasta la altura donde se inicia el firme y el pavimento, sin reposición de pavimento; incluso suministro y montaje de cables conductores, con parte proporcional de empalmes para cable, retirada y transporte a vertedero o planta de reciclaje de los productos sobrantes de la excavación y pruebas de rigidez dieléctrica, instalada, transporte, montaje y conexionado.

| Código | Ud | Descripción | Rendimiento | Precio | Importe |
|---|---|---|---|---|---|
| O01OB200 | h | Oficial 1ª electricista | 0.14 | 22 | 3.08 |
| O01OB210 | h | Oficial 2ª electricista (mano de obra; 20/08/2021) | 0.14 | 21 | 2.94 |
| P15UDT060 | m | Tubo PEAD flex. doble pared D=110 mm (material) | 4.1 | 5.35 | 21.94 |
| P01HMV250 | m3 | Hormigón HM-25 (material; 20/08/2021) | 0.39 | 87 | 33.93 |
| P01DW0901 | u | Brazo 1,5m para Fachada y material de fijación y conexionado (material; 20/08/2021) | 1 | 245 | 245.00 |
|  |  | Total |  |  | 306.89 |

Claves: INSTALADA, RETICULADO, MATERIAL, PROPORCIONAL, DIMENSIONES, POLIETILENO, ABONADOS, AISLAMIENTO, TENSION, LINEA, TUBOS, PARTE, CONEXIONADO, ZANJA, CONDUCTOR, TRANSPORTE, MONTAJE, DONDE, INICIA, PLANTA, INSTALACION, VERTEDERO, TERMOPLASTICO, RELLENO, RIGIDEZ, EMPALMES, CALZADA, MINIMAS, ALTURA, PRODUCTOS, PAVIMENTO, ENCIMA, ENTUBADA, CABLES, CUBIERTA, ANCHO, DISTRIBUCION, DIAMETRO, DIELECTRICA, FIRME, CENTRO, HORMIGON, ENVOLVIENDOLOS, SOBRANTES, TRANSFORMACION, SUBTERRANEA, PRUEBAS, ALUMINIO, ASIENTO, RECICLAJE, CONDUCTORES, FORMADA, SUMINISTRO, INCLUYENDO, RETIRADA, REPOSICION, ENTERRADA, EXCAVACION, PROFUNDIDAD, CABLE

| Medición | Uds. | Largo | Ancho | Alto | Parcial |
|---|---|---|---|---|---|
| ALUMBRADO |  |  |  |  |  |
| Vial B Margen Izquierda | 1 | 98 | 0.6 | 1.2 | 70.56 |
| Telecomunicaciones | 1 | 27 | 0.6 | 1.2 | 19.44 |
| Subtotal |  |  |  |  | 90.00 |
| Total |  |  |  |  | 90 |

**U09BZ065** u Arqueta prefabricada pp registro 80x80x80 cm
7 u × 378.83 = 2651.81
Arqueta para canalización eléctrica fabricada en polipropileno reforzado con o sin fondo, armada con perfiles ULF30603 y varillas roscadas de D 16mm, de medidas interiores 80x80x80 cm con tapa y marco de fundición incluidos, colocada sobre cama de arena de río de 10 cm de espesor y p.p. de medios auxiliares, sin incluir la excavación ni el relleno perimetral exterior.

| Código | Ud | Descripción | Rendimiento | Precio | Importe |
|---|---|---|---|---|---|
| O01OA030 | h | Oficial primera | 0.45 | 22 | 9.90 |
| O01OA070 | h | Peón ordinario | 0.45 | 20 | 9.00 |
| P01AA020 | m3 | Arena de río 0/6 mm | 0.1 | 17.27 | 1.73 |
| P15AA210 | u | Arqueta PP reciclado armada 80x80x80 cm (material) | 1 | 226.25 | 226.25 |
| P15AA160 | u | Tapa cuadrada fundición dúctil 900x900 mm (material) | 1 | 131.95 | 131.95 |
|  |  | Total |  |  | 378.83 |

Claves: MARCO, POLIPROPILENO, PREFABRICADA, ROSCADAS, FUNDICION, INCLUIR, MEDIDAS, VARILLAS, PERFILES, ARQUETA, RELLENO, ARMADA, INCLUIDOS, ELECTRICA, CANALIZACION, FONDO, REGISTRO, ESPESOR, COLOCADA, EXTERIOR, MEDIOS, PERIMETRAL, INTERIORES, REFORZADO, ARENA, EXCAVACION

| Medición | Uds. | Parcial |
|---|---|---|
| Telecomunicaciones | 1 | 1.00 |
| Alumbrado | 5 | 5.00 |
| Electricidad | 1 | 1.00 |
| Subtotal |  | 7.00 |
| Total |  | 7 |

**U02SI020** u Imbornal de hormigón hm-20 in situ 60x35x60 cm (01/01/2010)
31 u × 265.09 = 8217.79
Imbornal de hormigón in situ HM-20 en drenaje longitudinal, de dimensiones interiores 60x35 cm, espesor de paredes 15 cm, profundidad 60 cm, con marco y rejilla de fundición, incluido excavación, relleno de trasdós, terminado.

| Código | Ud | Descripción | Rendimiento | Precio | Importe |
|---|---|---|---|---|---|
| O01OA020 | h | Capataz | 0.5 | 23 | 11.50 |
| O01OA060 | h | Peón especializado | 2.5 | 20.5 | 51.25 |
| O01OB010 | h | Oficial 1ª encofrador (mano de obra; 20/08/2021) | 2.5 | 22 | 55.00 |
| M08RI020 | h | Pisón compactador 80 kg (maquinaria) | 2.5 | 3.9 | 9.75 |
| M11HV120 | h | Aguja eléct. convertid. gasolina D=79 mm (maquinaria; 27/03/2018) | 2.5 | 7.95 | 19.88 |
| M13EF410 | u | Encofrado metálico imbornal 60x35x60 cm (maquinaria) | 0.01 | 314.88 | 3.15 |
| P01HMV220 | m3 | Hormigón HM-20/P/20/I central | 0.3 | 85 | 25.50 |
| M07W110 | m3 | km transporte hormigón (maquinaria) | 9 | 0.32 | 2.88 |
| P02ECF220 | u | Rejilla-imbornal fundición abatible antirrobo 600x350x43 mm (material; 01/01/2010) | 1 | 86.18 | 86.18 |
|  |  | Total |  |  | 265.09 |

Claves: DRENAJE, DIMENSIONES, MARCO, INCLUIDO, TRASDOS, PAREDES, FUNDICION, REJILLA, RELLENO, IMBORNAL, TERMINADO, HORMIGON, ESPESOR, LONGITUDINAL, INTERIORES, EXCAVACION, PROFUNDIDAD

| Medición | Uds. | Parcial |
|---|---|---|
| Nuevo | 31 | 31.00 |
| Total |  | 31 |

**U10CB030** u Báculo troncocónico h=9 m b=1,5 m
4 u × 1259.89 = 5039.56
Báculo trococónico de 9 m de altura y brazo de 1,5 m, con puerta de registro enrasada, de chapa de acero galvanizado por inmersión en caliente, 60 mm de diámetro de acoplamiento de luminaria y 5º de inclinación, placa de acero con refuerzo anular y cartelas; grado de protección IP3X - IK10, según UNE-EN 40-5. Provisto de caja de conexión y protección, conductor interior para 0,6/1 kV, pica de tierra, arqueta de paso y derivación de 0,40x0,40x0,60 cm provista de cerco y tapa de hierro fundido, cimentación realizada con hormigón en masa HM-25/P/40/IIa. Instalado, incluyendo accesorios, placa y pernos, conexionado, y anclaje sobre cimentación; según UNE-EN 40-3-1:2013 y UNE-EN 40-3-2:2013.

| Código | Ud | Descripción | Rendimiento | Precio | Importe |
|---|---|---|---|---|---|
| O01OB200 | h | Oficial 1ª electricista | 0.6 | 22 | 13.200 |
| U11SAM040 | u | CIMENTACIÓN P/BÁCULO SEMÁFORO 8 a 12 m | 1 | 151.43 | 151.430 |
| U11SAA010 | u | ARQUETA 40x40x60 cm PASO/DERIVACIÓN | 1 | 108.56 | 108.560 |
| P15GK110 | u | Caja conexión con fusibles (material) | 1 | 7.16 | 7.160 |
| P15NED020 | m | Cable flexible Cu 06,6/1kV RV-K Eca - 2x2,5 mm2 (material) | 11.5 | 1.089 | 12.524 |
| P15EB010 | m | Conductor cobre desnudo 35 mm2 (material) | 2 | 4.23 | 8.460 |
| P15EA010 | u | Pica T.T. acero-Cu 2000x14,6 mm (300 micras) (material) | 1 | 19.39 | 19.390 |
| P16AK030 | u | Báculo galvanizado brazo h=9 m b=1,5 m (material; 27/03/2018) | 1 | 682.59 | 682.590 |
| M02GAH010 | h | Grúa telescópica autopropulsada 20 t (maquinaria) | 0.2 | 57.82 | 11.564 |
| P01DW0901 | u | Brazo 1,5m para Fachada y material de fijación y conexionado | 1 | 245 | 245.000 |
|  |  | Total |  |  | 1259.89 |

Claves: HIERRO, INTERIOR, PROVISTO, CARTELAS, ACERO, PROVISTA, CIMENTACION, CONEXIONADO, PROTECCION, CONDUCTOR, INSTALADO, TIERRA, ACOPLAMIENTO, BRAZO, DERIVACION, ANCLAJE, LUMINARIA, ANULAR, PUERTA, ARQUETA, PLACA, INCLINACION, ALTURA, ENRASADA, TRONCOCONICO, FUNDIDO, CALIENTE, GRADO, DIAMETRO, PERNOS, GALVANIZADO, INMERSION, REGISTRO, REFUERZO, HORMIGON, ACCESORIOS, CONEXION, CERCO, TROCOCONICO, BACULO, INCLUYENDO, CHAPA

| Medición | Uds. | Parcial |
|---|---|---|
| Vial B | 4 | 4.00 |
| Total |  | 4 |

**PXX04CBF** u Nuevo cuadro bombeo existente
1 u × 5264.24 = 5264.24
Nuevo cuadro eléctrico para bombeo existente, incluso construcción de pedesal de ladrillo sobre cimentación de hormigón, instalación de armario estanco, diferenciales y contactores y línea de conexión, todo totalmente instalado y funcionando.

| Código | Ud | Descripción | Rendimiento | Precio | Importe |
|---|---|---|---|---|---|
| O01OA030 | h | Oficial primera | 3 | 22 | 66.00 |
| O01OA070 | h | Peón ordinario | 3 | 20 | 60.00 |
| O01OB200 | h | Oficial 1ª electricista | 4 | 22 | 88.00 |
| O01OB210 | h | Oficial 2ª electricista | 4 | 21 | 84.00 |
| P15FB030 | u | Armario puerta 1000x800x250 mm (material) | 1 | 472.77 | 472.77 |
| P15FM010 | u | Contactor tetrapolar 40 A (material) | 2 | 111 | 222.00 |
| P15FJ070 | u | Diferencial 25 A/4P/30 mA tipo AC (material) | 2 | 307.52 | 615.04 |
| P15FJ010 | u | Diferencial 25 A/2P/30 mA tipo AC (material) | 1 | 170.88 | 170.88 |
| P01DW0901 | u | Brazo 1,5m para Fachada y material de fijación y conexionado | 14 | 245 | 3430.00 |
| P01HMV220 | m3 | Hormigón HM-20/P/20/I central | 0.3 | 85 | 25.50 |
| P01LT040 | mu | Ladrillo perforado tosco 24x11,5x7 cm (material; 27/03/2018) | 0.4 | 61.63 | 24.65 |
| P01MC045 | m3 | Mortero cemento gris CEM-II/B-P 32,5 N M-5 (material; 20/08/2021) | 0.054 | 100 | 5.40 |
|  |  | Total |  |  | 5264.24 |

**UAP010bis** u Tapas con losa de refuerzo en calzada (tapa recuperada) (20/08/2021)
50 u × 138.09 = 6904.50
Puesta a cota de nuevo pavimento de tapa de registro y marco, previamente desmontado y almacenado, limpieza incluída, de hasta 1 metro de diámetro con losa de refuerzo perimetral 2x2 de 20 cm de espesor de hormigón armado HA-45 armada con malla electrosoldada, según planos, instalado en calzadas de calles, , incluyendo las peatonales, o zonas de aparcamiento para todo tipo de vehículos, perfectamente enrasado el conjunto, con colocación de marco, tapa de registro y accesorios. Incluído parte proporcional de encofrado. Comprobación de su correcto funcionamiento. Realización de pruebas de servicio.

| Código | Ud | Descripción | Rendimiento | Precio | Importe |
|---|---|---|---|---|---|
| mo041 | h | Oficial 1ª construcción de obra civil. (mano de obra; 20/08/2021) | 1 | 22 | 22.00 |
| mi | h | Ayudante construcción de obra civil. (mano de obra; 20/08/2021) | 1 | 20 | 20.00 |
| TRC1 | m³ | Hormigón HM 30 (material; 20/08/2021) | 0.75 | 89 | 66.75 |
| TRC2 | m² | Malla electrosoldada Ø 16 cada 0,15 (material; 14/10/2022) | 7.5 | 3.55 | 26.63 |
| %0200 | % | Costes directos complementarios | 2 % | 135.38 | 2.71 |
|  |  | Total |  |  | 138.09 |

Datos técnicos: Coste energético 1920.68 MJ; Emisión de CO2 203.48 kg

| Medición | Uds. | Parcial |
|---|---|---|
| Calzada | 50 | 50.00 |
| Total |  | 50 |

**UAP010** u Tapas con losa de refuerzo en calzada (tapa nueva) (20/08/2021)
36 u × 367.59 = 13233.24
Puesta a cota de nuevo pavimento de tapa de registro y marco, de hasta 1 metro de diámetro con losa de refuerzo perimetral 2x2 de 20 cm de espesor de hormigón armado HA-45 armada con malla electrosoldada, según planos, con cierre, bloqueo y marco de fundición clase D-400 según UNE-EN 124, instalado en calzadas de calles, , incluyendo las peatonales, o zonas de aparcamiento para todo tipo de vehículos, perfectamente enrasado el conjunto, con colocación de marco, tapa de registro y accesorios. Incluído parte proporcional de encofrado. Comprobación de su correcto funcionamiento. Realización de pruebas de servicio.

| Código | Ud | Descripción | Rendimiento | Precio | Importe |
|---|---|---|---|---|---|
| TRC1 | m³ | Hormigón HM 30 | 0.75 | 89 | 66.75 |
| TRC2 | m² | Malla electrosoldada Ø 16 cada 0,15 | 7.5 | 3.55 | 26.63 |
| TRC31 | Ud | Tapa circular hasta 1000mm d-400 (material; 20/08/2021) | 1 | 225 | 225.00 |
| mo041 | h | Oficial 1ª construcción de obra civil. | 1 | 22 | 22.00 |
| mi | h | Ayudante construcción de obra civil. | 1 | 20 | 20.00 |
| %0200 | % | Costes directos complementarios | 2 % | 360.38 | 7.21 |
|  |  | Total |  |  | 367.59 |

Datos técnicos: Coste energético 3301.83 MJ; Emisión de CO2 289.61 kg

| Medición | Uds. | Parcial |
|---|---|---|
| Calzada | 26 | 26.00 |
| Nuevo registro | 10 | 10.00 |
| Subtotal |  | 36.00 |
| Total |  | 36 |

**UAP011** u Puesta a nueva cota de tapas en aceras (20/08/2021)
65 u × 22.33 = 1451.45
UD de levante y posterior recolocación y puesta a cota de marcos y tapas metálicas existentes, recrecido de arquetas, y pozos de diferentes medidas, incluso rellenos perimetrales de hormigón, totalmente terminada.

| Código | Ud | Descripción | Rendimiento | Precio | Importe |
|---|---|---|---|---|---|
| mo041 | h | Oficial 1ª construcción de obra civil. | 0.5 | 22 | 11.00 |
| mi | h | Ayudante construcción de obra civil. | 0.5 | 20 | 10.00 |
| TRC1 | m³ | Hormigón HM 30 | 0.01 | 89 | 0.89 |
| %0200 | % | Costes directos complementarios | 2 % | 21.89 | 0.44 |
|  |  | Total |  |  | 22.33 |

Datos técnicos: Coste energético 22.08 MJ; Emisión de CO2 2.53 kg

| Medición | Uds. | Parcial |
|---|---|---|
| Aceras | 65 | 65.00 |
| Total |  | 65 |

**U10V2301** u Luminaria Led 15000 lm (27/03/2018)
4 u × 872.41 = 3489.64
Luminaria LED tipo BGP713 T25 DM10/740 tipo Luma 2, con MSP (tratamiento Marino) y D9 para permitir futura telegestión, o equivalente,forma plana, para colocar sobre poste o lateral de 42-60 o 60-76 mm de diámetro de acoplamiento e inclinación (-15º,-10º,-5º, 0,5º, 10º, 15º); carcasa y marco de aluminio protección según UNE-EN60598 y EN-50102.Equipada con módulo LED de 15.000 lm y consumo de95W con Tª de color blanco neutro,fuente de alimentación y driver integrado; altura de montaje recomendada de 10 m, para alumbrado de viales. Con marcado CE según Reglamento (UE) 305/201. Instalado, incluyendo replanteo, elementos de anclaje y conexionado. Incluído gestión documental, permisos y prueba. Funcionando.

| Código | Ud | Descripción | Rendimiento | Precio | Importe |
|---|---|---|---|---|---|
| O01OB200 | h | Oficial 1ª electricista | 1 | 22 | 22.00 |
| P16AI230 | u | Luminaria LED plana vial aluminio 15.000 lm (material; 27/03/2018) | 1 | 605.41 | 605.41 |
| P01DW0901 | u | Brazo 1,5m para Fachada y material de fijación y conexionado | 1 | 245 | 245.00 |
|  |  | Total |  |  | 872.41 |

Claves: MARCO, VIALES, INYECTADO, AISLAMIENTO, ALIMENTACION, CONEXIONADO, PROTECCION, INSTALADO, REGLAMENTO, MONTAJE, ACOPLAMIENTO, NEUTRO, INTEGRADO, EQUIPADO, ANCLAJE, OPTICA, LUMINARIA, DRIVER, PLANA, PLANO, VIARIO, BLANCO, INCLINACION, MODULO, ALTURA, ALUMBRADO, MARCADO, LATERAL, REPLANTEO, CLASE, TEMPLADO, FUENTE, GRADO, DIAMETRO, FORMA, COLOR, VIDRIO, CONSUMO, ALUMINIO, MEDIO, POSTE, CIERRE, PRESION, INCLUYENDO, CARCASA, COLOCAR, RECOMENDADA

| Medición | Uds. | Parcial |
|---|---|---|
| Sobre pared | 4 | 4.00 |
| Total |  | 4 |

**U10PI3601** u Luminaria con brazo 1,5m y conexiones. (20/08/2021)
2 u × 1098 = 2196.00
Luminaria tipo Luma 2 con MSP (tratamiento marino) y D9 para permitir futura telegestión, BGP704 LED260-4S/740 DW52 MSP D9 SRG10 4 o equivalente, sobre brazo de 1,5m en fachada a máxima altura, incluídas conexiones y cableado hasta punto de conexión, montada con 10º de inclinación positivos. Cumpliendo normativa aplicable, Instalado, incluyendo replanteo, elementos de anclaje y conexionado. Incluído gestión documental, permisos y prueba. Funcionando.

| Código | Ud | Descripción | Rendimiento | Precio | Importe |
|---|---|---|---|---|---|
| O01OB200 | h | Oficial 1ª electricista | 4 | 22 | 88.00 |
| P16AB360 | u | Luminaria tipo Luma 2 BGP704 LED260-4S/740 DW52 MSP D9 SRG10 4 o equivalente. (material; 20/08/2021) | 1 | 715 | 715.00 |
| P01DW0901 | u | Brazo 1,5m para Fachada y material de fijación y conexionado | 1 | 245 | 245.00 |
| 1M | h | Maquinaria elevación y accesoria (maquinaria; 20/08/2021) | 2 | 25 | 50.00 |
|  |  | Total |  |  | 1098 |

Claves: REFLECTOR, ILUMINACION, INOXIDABLE, VAPOR, PINTAR, INYECTADO, ACERO, LAMPARA, VACIO, CONEXIONADO, PROTECCION, ASIMETRICO, ESTANDAR, INSTALADO, REGLAMENTO, JUNTA, AREAS, ANCLAJE, SILICONA, ACTIVIDADES, ELECTROMAGNETICO, TERMOENDURECIDO, MARCADO, SODIO, REPLANTEO, CLASE, GRADO, VIDRIO, ACABADO, METALIZADO, ALUMINIO, DEPORTIVAS, PROYECTOR, CIERRE, PRESION, INCLUYENDO, CORROSION, CARCASA, INTEGRADOS, EQUIPO, TUBULAR

| Medición | Uds. | Parcial |
|---|---|---|
| Vial A Zona Franca | 2 | 2.00 |
| Total |  | 2 |

**UXB030** m Rígola. (20/08/2021)
85 m × 48.09 = 4087.65
Rígola formada por piezas prefabricadas de hormigón bicapa, 8/6,5x50x50 cm, rejuntadas con mortero de cemento, industrial, M-5, sobre base de hormigón en masa HM-20/P/20/X0 de 20 cm de espesor, vertido desde camión, extendido y vibrado manual con regla vibrante de 3 m, con acabado maestreado, según pendientes del proyecto y colocado sobre explanada con índice CBR > 5 (California Bearing Ratio), no incluida en este precio. Incluso limpieza. Completamente terminada. Incluye: Vertido y extendido del hormigón. Colocación de las piezas. Relleno de juntas con mortero. Asentado y nivelación.

| Código | Ud | Descripción | Rendimiento | Precio | Importe |
|---|---|---|---|---|---|
| mt10hmf011Bc | m³ | Hormigón en masa HM-20/P/20/X0, fabricado en central. (material; 20/08/2021) | 0.2 | 86 | 17.20 |
| mt08aaa010a | m³ | Agua. (material; 14/10/2022) | 0.006 | 1.5 | 0.01 |
| mt09mif010ca | t | Mortero industrial para albañilería, de cemento, color gris, categoría M-5 (resistencia a compresión 5 N/mm²), suministrado en s (material; 20/08/2021) | 0.021 | 75 | 1.58 |
| mt11cun120a | Ud | Pieza prefabricada de hormigón bicapa para rígola, 8/6,5x50x50 cm. (material; 14/10/2022) | 2.1 | 2.64 | 5.54 |
| mq04dua020b | h | Dumper de descarga frontal de 2 t de carga útil. (maquinaria; 14/10/2022) | 0.032 | 10.38 | 0.33 |
| mq06vib020 | h | Regla vibrante de 3 m. (maquinaria; 14/10/2022) | 0.09 | 5.23 | 0.47 |
| op00amo010 |  | Amoladora o radial. (14/10/2022) | 1 | 0 | 0.00 |
| mo041 | h | Oficial 1ª construcción de obra civil. | 0.36 | 22 | 7.92 |
| mo087 | h | Ayudante construcción de obra civil. (mano de obra; 20/08/2021) | 0.705 | 20 | 14.10 |
| %0200 | % | Costes directos complementarios | 2 % | 47.15 | 0.94 |
|  |  | Total |  |  | 48.09 |

| Medición | Largo | Parcial |
|---|---|---|
| Vial B | 85 | 85.00 |
| Total |  | 85 |

**PXX0RPE** u Revisión de red de fecales existente
1 u × 3848 = 3848.00
Revisión y reparación de red de pluviales y fecales existente consistente en la limpieza de todos los tramos en buen estado con cisterna equipada con equipo especial, reparación de tramos deteriorados, reconstrucción de sumideros en mal estado y total conexión de todos los tramos, incluso maquinaria, mano de obra y equipos auxliares. Totalmente terminado.

| Código | Ud | Descripción | Rendimiento | Precio | Importe |
|---|---|---|---|---|---|
| O01OA020 | h | Capataz | 24 | 23 | 552.00 |
| O01OA030 | h | Oficial primera | 24 | 22 | 528.00 |
| O01OA070 | h | Peón ordinario | 24 | 20 | 480.00 |
| M08CA110 | h | Cisterna agua s/camión 10.000 l | 16 | 32 | 512.00 |
| M05RN0101 | h | Equipo inspección | 24 | 74 | 1776.00 |
|  |  | Total |  |  | 3848 |

## 05 SEÑALIZACIÓN, BALIZAMIENTO Y DEFENSAS
Importe: 11686.3
Datos técnicos: Coste energético 5755.8 MJ; Emisión de CO2 204 kg

**U17HMC0111** m Marca vial p-rr/rw acrílica acuosa 15 cm
3287 m × 0.48 = 1577.76
Marca vial continua y discontínua blanca/amarilla reflexiva y permanente P-RR/RW, de 15 cm de ancho, ejecutada con pintura acrílica en base acuosa con una dotación de 720 gr/m2 y aplicación de microesferas de vidrio con una dotación de 480 gr/m2, con premarcaje y replanteo. Según Norma 8.2 IC del Ministerio de Fomento. Realmente ejecutada.

| Código | Ud | Descripción | Rendimiento | Precio | Importe |
|---|---|---|---|---|---|
| O01OA030 | h | Oficial primera | 0.003 | 22 | 0.07 |
| O01OA070 | h | Peón ordinario | 0.003 | 20 | 0.06 |
| M07AF030 | h | Dumper rígido descarga frontal 2000 kg 4x4 | 0.002 | 5.98 | 0.01 |
| M08B020 | h | Barredora remolcada c/motor auxiliar | 0.003 | 11.3 | 0.03 |
| M11SP010 | h | Equipo pintabanda aplic. convencional (maquinaria) | 0.002 | 26.61 | 0.05 |
| P27EH012R | kg | Pintura acrílica base acuosa (material) | 0.108 | 1.65 | 0.18 |
| P27EH040 | kg | Microesferas vidrio tratadas (material) | 0.072 | 1.1 | 0.08 |
|  |  | Total |  |  | 0.48 |

Claves: VIALES, AMARILLA, EJECUTADA, BLANCA, MARCAS, CONTINUA, ACUOSA, MINISTERIO, FOMENTO, CARRETERAS, ANCHO, PERMANENTE, NORMA, MARCA, VIDRIO, CONVENCIONALES, ARCEN, MICROESFERAS, DOTACION, ACRILICA, PINTURA, REFLEXIVA, APLICACION, PREMARCAJE, VALIDO

| Medición | Largo | Parcial |
|---|---|---|
| Continua | 1617 | 1617.00 |
| Discontinua | 879 | 879.00 |
| Plazas de aparcamiento | 791 | 791.00 |
| Subtotal |  | 3287.00 |
| Total |  | 3287 |

**U17HMC014** m Marca vial p-rr/rw continua acrílica acuosa 40 cm
60.9 m × 0.95 = 57.86
Marca vial continua blanca/amarilla reflexiva y permanente P-RR/RW, de 40 cm de ancho, ejecutada con pintura acrílica en base acuosa con una dotación de 720 gr/m2 y aplicación de microesferas de vidrio con una dotación de 480 gr/m2, excepto premarcaje. Válido para marcas viales tipo M-2.4 en carreteras con velocidad media >100 km/h según Norma 8.2 IC del Ministerio de Fomento.

| Código | Ud | Descripción | Rendimiento | Precio | Importe |
|---|---|---|---|---|---|
| O01OA030 | h | Oficial primera | 0.004 | 22 | 0.09 |
| O01OA070 | h | Peón ordinario | 0.004 | 20 | 0.08 |
| M07AF030 | h | Dumper rígido descarga frontal 2000 kg 4x4 | 0.002 | 5.98 | 0.01 |
| M08B020 | h | Barredora remolcada c/motor auxiliar | 0.003 | 11.3 | 0.03 |
| M11SP010 | h | Equipo pintabanda aplic. convencional | 0.002 | 26.61 | 0.05 |
| P27EH012R | kg | Pintura acrílica base acuosa | 0.288 | 1.65 | 0.48 |
| P27EH040 | kg | Microesferas vidrio tratadas | 0.192 | 1.1 | 0.21 |
|  |  | Total |  |  | 0.95 |

Claves: VIALES, VELOCIDAD, AMARILLA, EJECUTADA, BLANCA, MARCAS, CONTINUA, ACUOSA, MINISTERIO, FOMENTO, CARRETERAS, ANCHO, PERMANENTE, NORMA, MARCA, VIDRIO, MICROESFERAS, DOTACION, ACRILICA, PINTURA, MEDIA, REFLEXIVA, APLICACION, PREMARCAJE, VALIDO

| Medición | Uds. | Largo | Parcial |
|---|---|---|---|
| S/POL | 1 | 60.9 | 60.90 |
| Total |  |  | 60.9 |

**U17HSC015** m2 Pintura acrílica acuosa en cebreados, isletas y pasos de peatones
813 m2 × 6.81 = 5536.53
Pintura termoplástica blanca en frío dos componentes reflexiva y permanente P-RR/RW, ejecutada con pintura acrílica en base acuosa aplicada con equipo pintabandas convencional con una dotación de 720 gr/m2 y aplicación de microesferas de vidrio con una dotación de 480 gr/m2, incluso barrido y premarcaje y replanteo sobre el pavimento con cinta adhesiva, medida la superficie realmente pintada. Según Norma 8.2 IC del Ministerio de Fomento.

| Código | Ud | Descripción | Rendimiento | Precio | Importe |
|---|---|---|---|---|---|
| O01OA030 | h | Oficial primera | 0.1 | 22 | 2.20 |
| O01OA070 | h | Peón ordinario | 0.1 | 20 | 2.00 |
| M07AF030 | h | Dumper rígido descarga frontal 2000 kg 4x4 | 0.015 | 5.98 | 0.09 |
| M08B020 | h | Barredora remolcada c/motor auxiliar | 0.015 | 11.3 | 0.17 |
| M11SP010 | h | Equipo pintabanda aplic. convencional | 0.01 | 26.61 | 0.27 |
| P27EH012R | kg | Pintura acrílica base acuosa | 0.72 | 1.65 | 1.19 |
| P27EH040 | kg | Microesferas vidrio tratadas | 0.48 | 1.1 | 0.53 |
| P25WW010 | m | Cinta adhesiva pintor (material; 27/03/2018) | 3 | 0.12 | 0.36 |
|  |  | Total |  |  | 6.81 |

Claves: ADHESIVA, MEDIDA, VIALES, COMPONENTES, EJECUTADA, BLANCA, CEBREADOS, MARCAS, ACUOSA, APLICADA, MINISTERIO, FOMENTO, SUPERFICIE, PAVIMENTO, PERMANENTE, REALMENTE, NORMA, BARRIDO, TERMOPLASTICA, VIDRIO, MICROESFERAS, PINTADA, DOTACION, CINTA, ACRILICA, PINTURA, REFLEXIVA, APLICACION, PREMARCAJE, VALIDO, PINTABANDAS, CONVENCIONAL, EQUIPO

| Medición | Uds. | Largo | Parcial |
|---|---|---|---|
| S/POL | 1 | 813 | 813.00 |
| Total |  |  | 813 |

**U17HSS0151** m2 Pintura acrílica acuosa en símbolos
56 m2 × 11.42 = 639.52
Pintura termoplástica blanca o azul en frío dos componentes reflexiva y permanente P-RR/RW, ejecutada con pintura acrílica en base acuosa aplicada con equipo pintabandas convencional con una dotación de 720 gr/m2 y aplicación de microesferas de vidrio con una dotación de 480 gr/m2, medida la longitud realmente pintada, incluso barrido y premarcaje y replanteo sobre el pavimento con cinta adhesiva, medida la superficie realmente pintada. Válido para simbolos tipo flecha M-5 o inscripciones tipo M-6 y otros según Norma 8.2 IC del Ministerio de Fomento.

| Código | Ud | Descripción | Rendimiento | Precio | Importe |
|---|---|---|---|---|---|
| O01OA030 | h | Oficial primera | 0.15 | 22 | 3.30 |
| O01OA070 | h | Peón ordinario | 0.15 | 20 | 3.00 |
| M07AF030 | h | Dumper rígido descarga frontal 2000 kg 4x4 | 0.015 | 5.98 | 0.09 |
| M08B020 | h | Barredora remolcada c/motor auxiliar | 0.015 | 11.3 | 0.17 |
| M11SP010 | h | Equipo pintabanda aplic. convencional | 0.1 | 26.61 | 2.66 |
| P27EH012R | kg | Pintura acrílica base acuosa | 0.72 | 1.65 | 1.19 |
| P27EH040 | kg | Microesferas vidrio tratadas | 0.48 | 1.1 | 0.53 |
| P25WW010 | m | Cinta adhesiva pintor | 4 | 0.12 | 0.48 |
|  |  | Total |  |  | 11.42 |

Claves: LONGITUD, ADHESIVA, MEDIDA, COMPONENTES, EJECUTADA, BLANCA, INSCRIPCIONES, ACUOSA, APLICADA, MINISTERIO, FOMENTO, SUPERFICIE, PAVIMENTO, SIMBOLOS, PERMANENTE, REALMENTE, NORMA, BARRIDO, TERMOPLASTICA, VIDRIO, MICROESFERAS, PINTADA, DOTACION, CINTA, ACRILICA, FLECHA, PINTURA, REFLEXIVA, APLICACION, PREMARCAJE, VALIDO, PINTABANDAS, CONVENCIONAL, EQUIPO

| Medición | Uds. | Parcial |
|---|---|---|
| Símbolos | 56 | 56.00 |
| Total |  | 56 |

**U17VAC020** u Señal cuadrada reflexiva ra-1 90 cm
4 u × 218.41 = 873.64
Señal cuadrada vertical de 90 cm de lado fabricada en chapa de acero galvanizado y troquelada, con fondo y símbolos con retrorreflectancia de clase RA1 mediante estampación. Incluso poste galvanizado de sustentación y cimentación para una altura de señal de 1,80 m desde la cota de firme a la parte baja, colocada. Señal válida para uso en carreteras convencionales con arcén >1,50 m de anchura según Norma 8.1 IC. del Ministerio de Fomento.

| Código | Ud | Descripción | Rendimiento | Precio | Importe |
|---|---|---|---|---|---|
| O01OA020 | h | Capataz | 0.35 | 23 | 8.05 |
| O01OA040 | h | Oficial segunda | 0.7 | 21 | 14.70 |
| O01OA070 | h | Peón ordinario | 0.7 | 20 | 14.00 |
| M11SA010 | h | Ahoyadora gasolina 1 persona (maquinaria) | 0.35 | 5.8 | 2.03 |
| P27ERS340 | u | Señal cuadrada reflexiva RA-1 90 cm (material) | 1 | 86.83 | 86.83 |
| P27EW012 | m | Poste galvanizado 100x50x3 mm (material) | 3.1 | 25 | 77.50 |
| P01HM060 | m3 | Hormigón HM-20/P/20/I central (material; 20/08/2021) | 0.18 | 85 | 15.30 |
|  |  | Total |  |  | 218.41 |

Claves: RETRORREFLECTANCIA, ACERO, ANCHURA, CIMENTACION, PARTE, VALIDA, ESTAMPACION, MINISTERIO, FOMENTO, ALTURA, SIMBOLOS, CARRETERAS, CLASE, VERTICAL, NORMA, TROQUELADA, FONDO, FIRME, GALVANIZADO, CONVENCIONALES, ARCEN, COLOCADA, SUSTENTACION, REFLEXIVA, POSTE, SEÑAL, CUADRADA, CHAPA

| Medición | Uds. | Parcial |
|---|---|---|
| Aparcamiento | 4 | 4.00 |
| Total |  | 4 |

**U17VAT020** u Señal triangular reflexiva ra-1 90 cm
12 u × 133.6 = 1603.20
Señal triangular vertical de 90 cm de lado fabricada en chapa de acero galvanizado y troquelada, con fondo y símbolos con retrorreflectancia de clase RA1 mediante estampación. Incluso poste galvanizado de sustentación y cimentación para una altura de señal de 1,50 m desde la cota de firme a la parte baja, colocada. Señal válida para uso en carreteras convncionales sin arcen o con arcén <1,50 m de anchura según Norma 8.1 IC. del Ministerio de Fomento.

| Código | Ud | Descripción | Rendimiento | Precio | Importe |
|---|---|---|---|---|---|
| O01OA020 | h | Capataz | 0.3 | 23 | 6.90 |
| O01OA040 | h | Oficial segunda | 0.6 | 21 | 12.60 |
| O01OA070 | h | Peón ordinario | 0.6 | 20 | 12.00 |
| M11SA010 | h | Ahoyadora gasolina 1 persona | 0.3 | 5.8 | 1.74 |
| P27ERS130 | u | Señal triangular reflexiva RA-1 90 cm (material) | 1 | 51.2 | 51.20 |
| P27EW011 | m | Poste galvanizado 80x40x2 mm (material) | 2.68 | 12 | 32.16 |
| P01HM060 | m3 | Hormigón HM-20/P/20/I central | 0.2 | 85 | 17.00 |
|  |  | Total |  |  | 133.6 |

Claves: RETRORREFLECTANCIA, ACERO, ANCHURA, CIMENTACION, PARTE, CONVNCIONALES, VALIDA, ESTAMPACION, MINISTERIO, FOMENTO, ALTURA, SIMBOLOS, CARRETERAS, TRIANGULAR, CLASE, VERTICAL, NORMA, TROQUELADA, FONDO, FIRME, GALVANIZADO, ARCEN, COLOCADA, SUSTENTACION, REFLEXIVA, POSTE, SEÑAL, CHAPA

| Medición | Uds. | Parcial |
|---|---|---|
| En pasos peatonales | 12 | 12.00 |
| Total |  | 12 |

**YSB090** Ud Hito reflectante. (20/08/2021)
30 Ud × 44.19 = 1325.70
Suministro y colocación sobre la calzada de hito cilíndrico flexible de polietileno, de 200 mm de diámetro y 750 mm de altura, color verde, con 2 bandas de retrorreflectancia nivel 1 (E.G.). Incluso tornillos y elementos de fijación al pavimento, mantenimiento en condiciones seguras durante todo el periodo de tiempo que se requiera. Incluye: Replanteo. Colocación de los hitos.

| Código | Ud | Descripción | Rendimiento | Precio | Importe |
|---|---|---|---|---|---|
| mt50bal090r | Ud | Hito cilíndrico flexible de polietileno, de 200 mm de diámetro y 750 mm de altura, color verde, con 2 bandas de retrorreflectanc (material; 14/10/2022) | 1 | 40.32 | 40.32 |
| mo120 | h | Peón Seguridad y Salud. (mano de obra; 20/08/2021) | 0.15 | 20 | 3.00 |
| %0200 | % | Costes directos complementarios | 2 % | 43.32 | 0.87 |
|  |  | Total |  |  | 44.19 |

Datos técnicos: Coste energético 191.86 MJ; Emisión de CO2 6.8 kg

| Medición | Uds. | Parcial |
|---|---|---|
| Vial B | 30 | 30.00 |
| Total |  | 30 |

**U17HMC0131** m Marca Vial roja 50cm ancho
81 m × 0.89 = 72.09
Marca vial continua roja permanente P-RR/RW, de 50 cm de ancho, ejecutada con pintura acrílica en base acuosa con una dotación de 720 gr/m2 con premarcaje y replanteo según planos.

| Código | Ud | Descripción | Rendimiento | Precio | Importe |
|---|---|---|---|---|---|
| O01OA030 | h | Oficial primera | 0.005 | 22 | 0.11 |
| O01OA070 | h | Peón ordinario | 0.005 | 20 | 0.10 |
| M07AF030 | h | Dumper rígido descarga frontal 2000 kg 4x4 | 0.002 | 5.98 | 0.01 |
| M08B020 | h | Barredora remolcada c/motor auxiliar | 0.003 | 11.3 | 0.03 |
| M11SP010 | h | Equipo pintabanda aplic. convencional | 0.002 | 26.61 | 0.05 |
| P27EH012R | kg | Pintura acrílica base acuosa | 0.36 | 1.65 | 0.59 |
|  |  | Total |  |  | 0.89 |

Claves: VIALES, VELOCIDAD, AMARILLA, EJECUTADA, BLANCA, MARCAS, CONTINUA, ACUOSA, MINISTERIO, FOMENTO, CARRETERAS, ANCHO, PERMANENTE, NORMA, MARCA, VIDRIO, MICROESFERAS, DOTACION, ACRILICA, PINTURA, MEDIA, REFLEXIVA, APLICACION, PREMARCAJE, VALIDO

| Medición | Uds. | Parcial |
|---|---|---|
| Marcaje servicios | 81 | 81.00 |
| Total |  | 81 |

## 06 VARIOS
Importe: 33371.56

**PXX0INT** u Adaptación de isletas a nuevo trazado
1 u × 2646.02 = 2646.02
Adpatación de isletas de incorporación a glorieta al nuevo trazado del vial de salida de la TT y Zona Franca incluyendo modificación de bordillos y reposición de jardinería y señalización.

| Código | Ud | Descripción | Rendimiento | Precio | Importe |
|---|---|---|---|---|---|
| O01OA020 | h | Capataz | 5 | 23 | 115.00 |
| O01OA140 | h | Cuadrilla F | 24 | 41 | 984.00 |
| M05EN030 | h | Retroexcavadora hidráulica neumáticos 100 CV | 16 | 50.31 | 804.96 |
| M06MR230 | h | Martillo rompedor hidráulico 600 kg | 16 | 11.41 | 182.56 |
| P01HMV220 | m3 | Hormigón HM-20/P/20/I central | 3 | 85 | 255.00 |
| P08XBH030 | m | Bordillo hormigón monocapa jardín gris 9-10x20 cm | 87 | 3.5 | 304.50 |
|  |  | Total |  |  | 2646.02 |

**PXX0RLCPP** u Nueva losa bajo antigua caseta de policía portuaria
1 u × 725.54 = 725.54
Losa de hormigón armado bajo antigua caseta de Policía Portuaria de 3m2 de superficie aproximada y espesor 30cm con una cuantía de hormigón de 120kg/m3. Incluso encofrado perdido, ferrallado, vertido de hormigón, fratasado y curado final. Totalmente acabado.

| Código | Ud | Descripción | Rendimiento | Precio | Importe |
|---|---|---|---|---|---|
| O01OB030 | h | Oficial 1ª ferralla (mano de obra; 20/08/2021) | 6 | 22 | 132.00 |
| O01OA030 | h | Oficial primera | 6 | 22 | 132.00 |
| O01OA070 | h | Peón ordinario | 6 | 20 | 120.00 |
| P01EM225 | m3 | Tabla pino 2,00/2,50 m de 26 mm (material; 27/03/2018) | 0.5 | 245.2 | 122.60 |
| P01UC030 | kg | Puntas de acero 20x100 mm cabeza plana (material; 27/03/2018) | 2 | 1.95 | 3.90 |
| P03ACD010 | kg | Acero corrugado elab. B 500 SD (material; 27/03/2018) | 120 | 0.93 | 111.60 |
| P03AAA020 | kg | Alambre atar 1,30 mm (material; 27/03/2018) | 2 | 0.88 | 1.76 |
| P01HAV190 | m3 | Hormigón HA-25/B/20/IIa central (material; 20/08/2021) | 0.93 | 90 | 83.70 |
| M11HV150 | h | Vibrador hormigón 230V Aguja 50 mm (maquinaria) | 1 | 1.5 | 1.50 |
| M11HR010 | h | Regla vibrante eléctrica 230V a=2000 mm | 1 | 2.25 | 2.25 |
| %PM0200 | % | Pequeño Material (27/03/2018) | 2 % | 711.31 | 14.23 |
|  |  | Total |  |  | 725.54 |

**PXX0PAIM** PA Partida alzada a justificar por imprevistos (20/08/2021)
1 PA × 30000 = 30000.00
Partida alzada a justificar para cualquier trabajo no previsto.

## 07 GESTIÓN DE RESIDUOS (01/01/2010)
Importe: 26955.96

**U20CT070** u Tran.Plan.<50km.Contenedor rcd 8m3 (01/01/2010)
6 u × 84.63 = 507.78
Servicio de entrega y recogida de contenedor de RCD de 8 m3 por transportista autorizado (por la Consejería de Medio Ambiente de la Comunidad Autónoma correspondiente), colocado a pie de carga y considerando una distancia de transporte al centro de reciclaje o de transferencia no superior a 50 km. No incluye alquiler del contenedor ni el canon de la planta.

| Código | Ud | Descripción | Rendimiento | Precio | Importe |
|---|---|---|---|---|---|
| M13O530 | u | Entreg. y recog. cont. 8 m3. d<50 km (maquinaria; 01/01/2010) | 1 | 84.63 | 84.63 |
|  |  | Total |  |  | 84.63 |

Claves: medio, pie, servicio, contenedor, entrega, carga, transporte, alquiler, planta, colocación, autónomo, ambiente

**U20CO020** mes Alquiler contenedor rcd 8m3 (01/01/2010)
6 mes × 83.15 = 498.90
Coste del alquiler de contenedor de 8 m3 de capacidad para RCD, sólo permitido éste tipo de residuo en el contenedor por el gestor de residuos no peligrosos (autorizado por la Consejería de Medio Ambiente).

| Código | Ud | Descripción | Rendimiento | Precio | Importe |
|---|---|---|---|---|---|
| M13O470 | mes | Alq.contenedor RCD 8m3 (maquinaria; 01/01/2010) | 1 | 83.15 | 83.15 |
|  |  | Total |  |  | 83.15 |

Claves: medio, residuo, ambiente, permiso, contenedor, alquiler

**G03BC120** m3 Carga/transporte planta rcd <20 km maq/cam. (01/01/2010)
1143.14 m3 × 22.7 = 25949.28
Carga y transporte de escombros a planta de residuos de construcción autorizado por transportista autorizado (por la Consejería de Medio Ambiente de la Comunidad Autónoma correspondiente), a una distancia menor de 20 km, en camiones basculantes de hasta 20 t de peso, cargados con pala cargadora grande, incluso canon de vertedero para cada residuo, sin medidas de protección colectivas. Según Real Decreto 105/2008, de 1 de febrero por el que se regula la producción y gestión de los residuos de construcción y demolición.

| Código | Ud | Descripción | Rendimiento | Precio | Importe |
|---|---|---|---|---|---|
| M05PN030 | h | Pala cargadora neumáticos 200 CV/3,7m3 (maquinaria; 01/01/2010) | 0.04 | 49.76 | 1.99 |
| M07CB030 | h | Camión basculante 6x4 20 t | 0.235 | 37.32 | 8.77 |
| M07N180 | t | Canon escombro a planta RCD (maquinaria) | 1.2 | 9.95 | 11.94 |
|  |  | Total |  |  | 22.7 |

Claves: RESIDUOS, CANON, CARGADOS, TRANSPORTISTA, TRANPORTE, PRODUCCION, CONSEJERIA, LIMPIOS, CHATARRA, PROTECCION, DISTANCIA, TRANSPORTE, COLECTIVAS, DECRETO, ESCOMBROS, GESTION, DEMOLICION, BASCULANTES, MADERAS, PLANTA, MEDIDAS, CARGA, VERTEDERO, CONSTRUCCION, CAMIONES, AMBIENTE, COMUNIDAD, LIMPIO, REGULA, ESCOMBRO, AUTORIZADO, CARGADORA, MEDIO, GRANDE, MENOR, PLASTICOS, MAYOR, FEBRERO, CORRESPONDIENTE, VUELTA, AUTONOMA, CONSIDERANDO

| Medición | Uds. | Largo | Ancho | Alto | Parcial |
|---|---|---|---|---|---|
| DESBROCE |  |  |  |  |  |
| Vial A Margen Izquierdo 1 | 1 | 388 | 1 | 0.1 | 38.80 |
| Vial A Margen Izquierdo 2 | 1 | 104 | 1 | 0.1 | 10.40 |
| Vial A Margen Derecho 1 | 1 | 24 | 1 | 0.1 | 2.40 |
| Val A Margen Derecho 2 | 1 | 12 | 1 | 0.1 | 1.20 |
| Val A Margen Derecho 3 | 1 | 41 | 1 | 0.1 | 4.10 |
| Val A Margen Derecho 4 | 1 | 41 | 1 | 0.1 | 4.10 |
| Aparcamiento Pastoriza-Gasolinera 1 | 1 | 12 | 1 | 0.1 | 1.20 |
| Aparcamiento Pastoriza-Gasolinera 2 | 1 | 45 | 1 | 0.1 | 4.50 |
| ELIMINACIÓN ZONAS VERDES |  |  |  |  |  |
| Pastoriza Testero | 1 | 48 | 1 | 0.15 | 7.20 |
| Vial A Margen Derecho 2 | 1 | 86 | 1 | 0.15 | 12.90 |
| Vial A Margen Derecho 1 | 1 | 35 | 1 | 0.15 | 5.25 |
| Pastoriza Lateral | 1 | 220 | 1 | 0.15 | 33.00 |
| Policía 4 | 1 | 32 | 1 | 0.15 | 4.80 |
| Policía 3 | 1 | 36 | 1 | 0.15 | 5.40 |
| Policía 2 | 1 | 35 | 1 | 0.15 | 5.25 |
| Policía 1 | 1 | 16 | 1 | 0.15 | 2.40 |
| DEMOLICIÓN VIGA |  |  |  |  |  |
| Pastoriza Testero | 1 | 15 | 0.5 | 0.5 | 3.75 |
| Vial A Margen Derecho-Pescafresca | 1 | 19 | 0.5 | 0.5 | 4.75 |
| DEMOLICIÓN ACERA |  |  |  |  |  |
| Vial A Margen izquierda 3 | 1 | 79 | 1 | 0.1 | 7.90 |
| Vial A Margen izquierda 2 | 1 | 112 | 1 | 0.1 | 11.20 |
| Vial A Margen izquierda 1 | 1 | 311 | 1 | 0.1 | 31.10 |
| Vial A Margen Derecha 6 | 1 | 30 | 1 | 0.1 | 3.00 |
| Vial A Margen Derecha 5 | 1 | 155 | 1 | 0.1 | 15.50 |
| Vial A Margen Derecha 4 | 1 | 22 | 1 | 0.1 | 2.20 |
| Vial A Margen Derecha 3 | 1 | 138 | 1 | 0.1 | 13.80 |
| Vial A Margen Derecha 2 | 1 | 83 | 1 | 0.1 | 8.30 |
| Vial A Margen Derecha 1 | 1 | 153 | 1 | 0.1 | 15.30 |
| Gasolinera-Rotonda | 1 | 103 | 1 | 0.1 | 10.30 |
| Vial B Margen Izquierdo 1 | 1 | 82 | 1 | 0.1 | 8.20 |
| Vial B Magen Izquierdo 2 | 1 | 75 | 1 | 0.1 | 7.50 |
| Pastoriza Perímetro | 1 | 444 | 1 | 0.1 | 44.40 |
| Vial B AlfaCargo 1 | 1 | 14 | 1 | 0.1 | 1.40 |
| Vial B Alfa Cargo 2 | 1 | 57 | 1 | 0.1 | 5.70 |
| Policía | 1 | 180 | 1 | 0.1 | 18.00 |
| Entrada TT Carril 1 | 1 | 35 | 1 | 0.1 | 3.50 |
| Entrada TT Carril 2 | 1 | 35 | 1 | 0.1 | 3.50 |
| Entrada TT Carril 3 | 1 | 35 | 1 | 0.1 | 3.50 |
| Vial A Zona franca | 1 | 11 | 1 | 0.1 | 1.10 |
| DEMOLICIÓN PAVIMENTO AGLOMERADO |  |  |  |  |  |
| Calles acceso TT | 1 | 973 | 1 | 0.2 | 194.60 |
| BORDILLO Y CIMENTACIÓN |  |  |  |  |  |
| Vial A Margen Izquierda 1 | 1 | 218 | 0.15 | 0.4 | 13.08 |
| Vial A Margen Izquierda 2 | 1 | 57 | 0.15 | 0.4 | 3.42 |
| Gasolinera-Rotonda | 1 | 95 | 0.15 | 0.4 | 5.70 |
| Vial A Margen derecha 1 | 1 | 54 | 0.15 | 0.4 | 3.24 |
| Vial A Margen derecha 2 | 1 | 51 | 0.15 | 0.4 | 3.06 |
| Vial A Margen derecha 3 | 1 | 95 | 0.15 | 0.4 | 5.70 |
| Vial A Margen derecha 4 | 1 | 32 | 0.15 | 0.4 | 1.92 |
| Vial A Margen derecha 5 | 1 | 34 | 0.15 | 0.4 | 2.04 |
| Vial A Margen derecha 6 | 1 | 24 | 0.15 | 0.4 | 1.44 |
| Pastoriza Testero | 1 | 31 | 0.15 | 0.4 | 1.86 |
| Pastoriza Aparcamiento | 1 | 180 | 0.15 | 0.4 | 10.80 |
| Vial B Margen Izquierda Alfa Cargo 1 | 1 | 67 | 0.15 | 0.4 | 4.02 |
| Vial B Margen Izquierda Alfa Cargo 2 | 1 | 10 | 0.15 | 0.4 | 0.60 |
| Vial B Margen Izquierda Alfa Cargo 3 | 1 | 22 | 0.15 | 0.4 | 1.32 |
| Policía | 1 | 108 | 0.15 | 0.4 | 6.48 |
| Policia Interior | 1 | 96 | 0.15 | 0.4 | 5.76 |
| Acceso TT Carril 1-2 | 1 | 103 | 0.15 | 0.4 | 6.18 |
| Acceso TT Carril 2-3 | 1 | 103 | 0.15 | 0.4 | 6.18 |
| Acceso TT Carril 3 | 1 | 40 | 0.15 | 0.4 | 2.40 |
| Vial A Zona Franca | 1 | 13 | 0.15 | 0.4 | 0.78 |
| FRESADO |  |  |  |  |  |
| Vial A 7cm | 1 | 4756 | 1 | 0.07 | 332.92 |
| Pastoriza-Gasolinera 7cm | 1 | 60 | 1 | 0.07 | 4.20 |
| Vial B 3cm | 1 | 3403 | 1 | 0.03 | 102.09 |
| Vial B Regularización 3cm | 1 | 150 | 1 | 0.03 | 4.50 |
| COLECTOR PLUVIALES |  |  |  |  |  |
| Vial A Margen izquierda 1 | 1 | 50 | 0.05 | 1 | 2.50 |
| Vial A Margen izquierda 2 | 1 | 66 | 0.05 | 1 | 3.30 |
| Vial A Margen izquierda 3 | 1 | 55 | 0.05 | 1 | 2.75 |
| Vial A Margen izquierda 4 | 1 | 52 | 0.05 | 1 | 2.60 |
| Vial A Margen derecha 1 | 1 | 33 | 0.05 | 1 | 1.65 |
| Vial A Margen derecha 2 | 1 | 153 | 0.05 | 1 | 7.65 |
| Vial A Margen derecha 3 | 1 | 50 | 0.05 | 1 | 2.50 |
| Vial A Conexiones | 1 | 145 | 0.05 | 1 | 7.25 |
| Vial B | 1 | 137 | 0.05 | 1 | 6.85 |
| Vial B Conexiones | 1 | 22 | 0.05 | 1 | 1.10 |
| DEMOLICIÓN MURO |  |  |  |  |  |
| Pastoriza-Testero Vial B | 1 | 15 | 0.5 | 1 | 7.50 |
| Pastoriza-Vial A | 1 | 2 | 0.5 | 1 | 1.00 |
| Vial A-Zona Franca | 1 | 3 | 0.5 | 0.6 | 0.90 |
| FRESADO HORMIGÓN |  |  |  |  |  |
| Vial B Resto Edificación | 1 | 150 | 1 | 0.03 | 4.50 |
| Subtotal |  |  |  |  | 1143.14 |
| Total |  |  |  |  | 1143.14 |

## 08 SEGURIDAD Y SALUD (20/08/2021)
Importe: 5200

**PXX06SS** PA Partida alzada de abono íntegro (20/08/2021)
1 PA × 5200 = 5200.00
Partida alzada a justificar de medidas de protección de Seguridad y Salud.

| Código | Ud | Descripción | Precio |
|---|---|---|---|
| % | % | Costes directos complementarios (14/10/2022) | 0 |

**re150101** kg Envases de papel y cartón. (14/10/2022)
Precio: 0
Datos técnicos: Código ler de la lista europea de residuos 15 01 01; Masa del elemento 1 kg; Volumen 0.001333 m3

**re150104** kg Envases metálicos. (14/10/2022)
Precio: 0
Datos técnicos: Código ler de la lista europea de residuos 15 01 04; Masa del elemento 1 kg; Volumen 0.001667 m3

**re170201** kg Madera. (14/10/2022)
Precio: 0
Datos técnicos: Código ler de la lista europea de residuos 17 02 01; Masa del elemento 1 kg; Volumen 0.000909 m3

**re170203** kg Plástico. (14/10/2022)
Precio: 0
Datos técnicos: Código ler de la lista europea de residuos 17 02 03; Masa del elemento 1 kg; Volumen 0.001667 m3

**re170604** kg Materiales de aislamiento distintos de los especificados en los códigos 17 06 01 y 17 06 03. (14/10/2022)
Precio: 0
Datos técnicos: Código ler de la lista europea de residuos 17 06 04; Masa del elemento 1 kg; Volumen 0.001667 m3

## Precios auxiliares

**O01OA140** h Cuadrilla F (mano de obra; 20/08/2021)
Precio: 41

| Código | Ud | Descripción | Rendimiento | Precio | Importe |
|---|---|---|---|---|---|
| O01OA040 | h | Oficial segunda | 1 | 21 | 21.00 |
| O01OA070 | h | Peón ordinario | 1 | 20 | 20.00 |
|  |  | Total |  |  | 41 |

Claves: CUADRILLA

**U03GC030** m2 GRAVA-CEMENTO GC1 SECCIÓN C e=25 cm
Precio: 8.98
Grava-cemento en base, de espesor 25 cm, fabricada en central, puesta en obra, extendida, compactada con preparación de la superficie de asiento, incluso cemento CEM II/A-V 32,5 R y riego de curado con emulsión C60B3 CUR. Desgaste de los ángeles de los áridos <30. Árido y cemento con marcado CE y DdP (Declaración de prestaciones) según Reglamento (UE) 305/2011.

| Código | Ud | Descripción | Rendimiento | Precio | Importe |
|---|---|---|---|---|---|
| U03GC010 | m3 | GRAVA-CEMENTO BASE SECCIÓN COMPLETA SIN CEMENTO | 0.15 | 45.76 | 6.86 |
| U03SCC050 | t | CEMENTO CEM II/A-V 32,5 R EN GRAVA-CEMENTO Y SUELO-CEMENTO | 0.015 | 117.4 | 1.76 |
| U03RC030 | m2 | RIEGO DE CURADO C60B3 CUR | 1 | 0.36 | 0.36 |
|  |  | Total |  |  | 8.98 |

Claves: CURADO, EMULSION, CEMENTO, ARIDO, DESGASTE, REGLAMENTO, DECLARACION, EXTENDIDA, PRESTACIONES, COMPACTADA, MARCADO, SUPERFICIE, RIEGO, PUESTA, ARIDOS, ESPESOR, GRAVA, PREPARACION, ANGELES, ASIENTO, CENTRAL, SECCION

**U03WV030** m3 HORMIGÓN HP-45 EN PAVIMENTOS
Precio: 116.14
Pavimento de hormigón HP-45 de resistencia característica a flexotracción en espesores de 20/30 cm, ejecutado según PG-3 Orden FOM/2523/2014, incluso extendido, encofrado de borde, regleado, vibrado, curado con producto filmógeno, estriado o ranurado y p.p. de juntas. Componentes de hormigón con marcado CE y DdP (Declaración de prestaciones) según Reglamento (UE) 305/2011.

| Código | Ud | Descripción | Rendimiento | Precio | Importe |
|---|---|---|---|---|---|
| O01OA010 | h | Encargado | 0.01 | 25 | 0.25 |
| O01OA030 | h | Oficial primera | 0.01 | 22 | 0.22 |
| O01OA070 | h | Peón ordinario | 0.02 | 20 | 0.40 |
| M08EP010 | h | Pavimentadora encofrado deslizante s/cadenas 300 CV - 12 m | 0.02 | 376 | 7.52 |
| P01HD620 | m3 | Hormigón HP-45 s/hormigón planta (material; 20/08/2021) | 1 | 102 | 102.00 |
| P06WW070 | m2 | Producto filmógeno | 4 | 0.35 | 1.40 |
| M07CH030 | h | Camión hormigonera 10 m3 | 0.1 | 43.49 | 4.35 |
|  |  | Total |  |  | 116.14 |

Claves: CURADO, COMPONENTES, ANCHURA, RESISTENCIA, BORDE, REGLAMENTO, DECLARACION, PRESTACIONES, PRODUCTO, FILMOGENO, ESPESORES, JUNTAS, MARCADO, PAVIMENTO, ESTRIADO, VIBRADO, EXTENDIDO, REGLEADO, EJECUTADO, ORDEN, HORMIGON, CARACTERISTICA, FLEXOTRACCION, RANURADO, ENCOFRADO, PAVIMENTOS

**U11SAM040** u CIMENTACIÓN P/BÁCULO SEMÁFORO 8 a 12 m
Precio: 151.43
Cimentación para báculo de semáforos, de 8 a 12 m de altura de dimensiones 80x80x120 cm, en hormigón HA-25/P/40/IIa, i/excavación, pernos de anclaje de 70 cm de longitud y codo embutido de PVC de 100 mm de diámetro.

| Código | Ud | Descripción | Rendimiento | Precio | Importe |
|---|---|---|---|---|---|
| O01OA090 | h | Cuadrilla A (mano de obra; 20/08/2021) | 0.8 | 52 | 41.60 |
| E02EMA010 | m3 | EXCAVACIÓN ZANJA A MÁQUINA TERRENOS DISGREGADOS A BORDES (20/08/2021) | 0.972 | 8.75 | 8.51 |
| E04ZMM020 | m3 | HORMIGÓN CIMENTACIÓN ZAPATAS HA-25/P/40/IIa VERT. MANUAL | 0.768 | 106.14 | 81.52 |
| P27SA020 | u | Codo PVC 90º DN=100 mm (material) | 1 | 7 | 7.00 |
| P27SA050 | u | Perno anclaje D=2,0 cm L=70 cm (material) | 4 | 3.2 | 12.80 |
|  |  | Total |  |  | 151.43 |

Claves: LONGITUD, SEMAFORO, DIMENSIONES, CIMENTACION, ANCLAJE, SEMAFOROS, ALTURA, DIAMETRO, PERNOS, HORMIGON, BACULO, EXCAVACION, EMBUTIDO

**U11SAA010** u ARQUETA 40x40x60 cm PASO/DERIVACIÓN
Precio: 108.56
Arqueta 40x40x60 cm libres, para paso, derivación o toma de tierra, i/excavación, solera de 10 cm de hormigón, alzados de fábrica de ladrillo perforado de 1/2 pie, enfoscada interiormente a buena vista con mortero de cemento CSIV-W1, con cerco y tapa cuadrada 40x40 cm en fundición.

| Código | Ud | Descripción | Rendimiento | Precio | Importe |
|---|---|---|---|---|---|
| O01OA090 | h | Cuadrilla A | 0.94 | 52 | 48.88 |
| E02EMA010 | m3 | EXCAVACIÓN ZANJA A MÁQUINA TERRENOS DISGREGADOS A BORDES | 0.45 | 8.75 | 3.94 |
| E04NLM005 | m3 | HORMIGÓN LIMPIEZA Y NIVELACIÓN HM-20/P/20/I VERT. MANUAL | 0.03 | 100.35 | 3.01 |
| E07LP020 | m2 | FÁBRICA LADRILLO PERFORADO 7 cm 1/2P FACHADA MORTERO M-5 (27/03/2018) | 0.94 | 26.9 | 25.29 |
| E08PNE040 | m2 | ENFOSCADO BUENA VISTA CSIV-W1 VERTICAL | 0.951 | 10.98 | 10.44 |
| P27SA110 | u | Cerco 40x40 cm y tapa fundición (material) | 1 | 17 | 17.00 |
|  |  | Total |  |  | 108.56 |

Claves: CEMENTO, PERFORADO, LIBRES, VISTA, ALZADOS, TIERRA, FUNDICION, DERIVACION, LADRILLO, ARQUETA, BUENA, INTERIORMENTE, ENFOSCADA, HORMIGON, CERCO, MORTERO, SOLERA, CUADRADA, FABRICA, EXCAVACION

**A03VM020** m3 VERTIDO HORMIGÓN MANUAL EN ZAPATAS / ZANJAS
Precio: 11.1
Vertido de hormigón suministrado de planta de fabricación, realizado por medios manuales en relleno de zapatas y zanjas de cimentación. Totalmente realizado; i/p.p. de encamillado de pilares y muros, vibrado y colocación. Conforme a CTE DB SE-C, EHE-08 y NTE-CSZ.

| Código | Ud | Descripción | Rendimiento | Precio | Importe |
|---|---|---|---|---|---|
| O01OA030 | h | Oficial primera | 0.25 | 22 | 5.50 |
| O01OA070 | h | Peón ordinario | 0.25 | 20 | 5.00 |
| M11HV150 | h | Vibrador hormigón 230V Aguja 50 mm | 0.25 | 1.5 | 0.38 |
| %PM0200 | % | Pequeño Material | 2 % | 10.88 | 0.22 |
|  |  | Total |  |  | 11.1 |

Claves: VERTIDO, CIMENTACION, MANUAL, ZAPATAS, MANUALES, PLANTA, ZANJAS, RELLENO, SUMINISTRADO, VIBRADO, ENCAMILLADO, TOTALMENTE, FABRICACION, CONFORME, MUROS, HORMIGON, COLOCACION, PILARES, MEDIOS

**E02EMA010** m3 EXCAVACIÓN ZANJA A MÁQUINA TERRENOS DISGREGADOS A BORDES (20/08/2021)
Precio: 8.75
Excavación en zanjas, en terrenos disgregados por medios mecánicos, con extracción de tierras a los bordes, sin carga ni transporte al vertedero. Incluida parte proporcional de medios auxiliares. Según CTE-DB-SE-C y NTE-ADZ.

| Código | Ud | Descripción | Rendimiento | Precio | Importe |
|---|---|---|---|---|---|
| O01OA070 | h | Peón ordinario | 0.1 | 20 | 2.00 |
| M05RN020 | h | Retrocargadora neumáticos 75 CV | 0.15 | 45 | 6.75 |
|  |  | Total |  |  | 8.75 |

Claves: PROPORCIONAL, TIERRAS, PARTE, ZANJA, TRANSPORTE, MAQUINA, MECANICOS, CARGA, ZANJAS, VERTEDERO, EXTRACCION, TERRENOS, BORDES, MEDIOS, EXCAVACION, DISGREGADOS

**E04NLM005** m3 HORMIGÓN LIMPIEZA Y NIVELACIÓN HM-20/P/20/I VERT. MANUAL
Precio: 100.35
Hormigón en masa HM-20/P/20/I, elaborado en central, para limpieza y nivelado de fondos de cimentación, i/vertido por medios manuales y colocación. Según NTE-CSZ, EHE-08 y CTE-SE-C. Componentes del hormigón con marcado CE y DdP (Declaración de prestaciones) según Reglamento (UE) 305/2011.

| Código | Ud | Descripción | Rendimiento | Precio | Importe |
|---|---|---|---|---|---|
| A03VM020 | m3 | VERTIDO HORMIGÓN MANUAL EN ZAPATAS / ZANJAS | 1 | 11.1 | 11.10 |
| P01HMV220 | m3 | Hormigón HM-20/P/20/I central | 1.05 | 85 | 89.25 |
|  |  | Total |  |  | 100.35 |

Claves: VERTIDO, COMPONENTES, CIMENTACION, REGLAMENTO, MANUAL, DECLARACION, MANUALES, PRESTACIONES, MARCADO, HORMIGON, COLOCACION, NIVELADO, FONDOS, CENTRAL, MEDIOS, NIVELACION, LIMPIEZA, ELABORADO

**E04ZMM020** m3 HORMIGÓN CIMENTACIÓN ZAPATAS HA-25/P/40/IIa VERT. MANUAL
Precio: 106.14
Hormigón para armar en zapatas, riostras, vigas o zanjas de cimentación HA-25/P/40/IIa, elaborado en central, de resistencia característica a compresión 25 MPa (N/mm2), de consistencia plástica, tamaño máximo del árido de 40 mm, en elementos enterrados, o interiores sometidos a humedades relativas medias-altas (>65%) o a condensaciones, o elementos exteriores con alta precipitación. Totalmente realizado; i/p.p. de vertido por medios manuales, vibrado y colocado. Según normas EHE-08 y CTE-SE-C. Componentes del hormigón con marcado CE y DdP (Declaración de prestaciones) según Reglamento (UE) 305/2011.

| Código | Ud | Descripción | Rendimiento | Precio | Importe |
|---|---|---|---|---|---|
| A03VM020 | m3 | VERTIDO HORMIGÓN MANUAL EN ZAPATAS / ZANJAS | 1 | 11.1 | 11.10 |
| P01HAV390 | m3 | Hormigón HA-25/P/40/IIa central (material; 20/08/2021) | 1.08 | 88 | 95.04 |
|  |  | Total |  |  | 106.14 |

Claves: NORMAS, VERTIDO, COLOCADO, COMPONENTES, ARIDO, CONDENSACIONES, EXTERIORES, RELATIVAS, RESISTENCIA, CIMENTACION, CONSISTENCIA, RIOSTRAS, COMPRESION, REGLAMENTO, MANUAL, ARMAR, DECLARACION, ZAPATAS, MANUALES, PRESTACIONES, ZANJAS, ALTAS, MARCADO, ENTERRADOS, VIBRADO, MAXIMO, TAMAÑO, TOTALMENTE, HUMEDADES, VIGAS, MEDIAS, HORMIGON, CARACTERISTICA, PLASTICA, SOMETIDOS, CENTRAL, MEDIOS, INTERIORES, PRECIPITACION, ELABORADO

**E07LP020** m2 FÁBRICA LADRILLO PERFORADO 7 cm 1/2P FACHADA MORTERO M-5 (27/03/2018)
Precio: 26.9
Fábrica de ladrillo perforado tosco de 24x11,5x7 cm, de 1/2 pie de espesor en fachada, recibido con mortero de cemento CEM II/B-P 32,5 N y arena de río tipo M-5, preparado en central y suministrado a pie de obra, para revestir, i/replanteo, nivelación y aplomado, p.p. de enjarjes, mermas, roturas, humedecido de las piezas, rejuntado, cargaderos, mochetas, plaquetas, esquinas, limpieza y medios auxiliares. Según UNE-EN 998-2:2012, RC-16, NTE-FFL, CTE DB-SE-F y medida deduciendo huecos superiores a 1 m2. Materiales con marcado CE y DdP (Declaración de prestaciones) según Reglamento (UE) 305/2011.

| Código | Ud | Descripción | Rendimiento | Precio | Importe |
|---|---|---|---|---|---|
| O01OA030 | h | Oficial primera | 0.5 | 22 | 11.00 |
| O01OA070 | h | Peón ordinario | 0.5 | 20 | 10.00 |
| P01LT040 | mu | Ladrillo perforado tosco 24x11,5x7 cm | 0.052 | 61.63 | 3.20 |
| P01MC045 | m3 | Mortero cemento gris CEM-II/B-P 32,5 N M-5 | 0.027 | 100 | 2.70 |
|  |  | Total |  |  | 26.9 |

Claves: CEMENTO, MEDIDA, PIEZAS, PERFORADO, ENJARJES, SUPERIORES, APLOMADO, REGLAMENTO, REJUNTADO, DECLARACION, LADRILLO, PRESTACIONES, PLAQUETAS, ROTURAS, MARCADO, SUMINISTRADO, ESQUINAS, FACHADA, RECIBIDO, REPLANTEO, TOSCO, MERMAS, REVESTIR, ESPESOR, MOCHETAS, MORTERO, HUMEDECIDO, CENTRAL, MEDIOS, NIVELACION, ARENA, LIMPIEZA, FABRICA, HUECOS, MATERIALES, PREPARADO, CARGADEROS

**E08PNE040** m2 ENFOSCADO BUENA VISTA CSIV-W1 VERTICAL
Precio: 10.98
Enfoscado a buena vista sin maestrear, aplicado con llana, con mortero CSIV-W1 de cemento CEM II/B-P 32,5 N y arena de río M-10, en paramentos verticales de 20 mm de espesor, regleado, i/p.p. de medios auxiliares, s/NTE-RPE-5 y UNE-EN 998-1:2010, medido deduciendo huecos. Mortero con marcado CE y DdP (Declaración de prestaciones) según Reglamento (UE) 305/2011.

| Código | Ud | Descripción | Rendimiento | Precio | Importe |
|---|---|---|---|---|---|
| O01OA030 | h | Oficial primera | 0.22 | 22 | 4.84 |
| O01OA050 | h | Ayudante | 0.22 | 20 | 4.40 |
| P04RR050 | kg | Mortero revoco CSIV-W1 (material) | 1.5 | 1.16 | 1.74 |
|  |  | Total |  |  | 10.98 |

Claves: APLICADO, CEMENTO, LLANA, VISTA, PARAMENTOS, REGLAMENTO, MAESTREAR, DECLARACION, PRESTACIONES, MEDIDO, BUENA, MARCADO, REGLEADO, VERTICAL, VERTICALES, ESPESOR, ENFOSCADO, MORTERO, MEDIOS, ARENA, HUECOS

**O01OA090** h Cuadrilla A (mano de obra; 20/08/2021)
Precio: 52

| Código | Ud | Descripción | Rendimiento | Precio | Importe |
|---|---|---|---|---|---|
| O01OA030 | h | Oficial primera | 1 | 22 | 22.00 |
| O01OA050 | h | Ayudante | 1 | 20 | 20.00 |
| O01OA070 | h | Peón ordinario | 0.5 | 20 | 10.00 |
|  |  | Total |  |  | 52 |

Claves: CUADRILLA

**U03GC010** m3 GRAVA-CEMENTO BASE SECCIÓN COMPLETA SIN CEMENTO
Precio: 45.76
Grava-cemento en base de sección completa, fabricada en central, tipo GC1, puesta en obra, extendida, compactada, incluso preparación de la superficie de asiento, en capas de 15/25 cm de espesor, excepto cemento. Desgaste de los ángeles de los áridos <30. Árido con marcado CE y DdP (Declaración de prestaciones) según Reglamento (UE) 305/2011.

| Código | Ud | Descripción | Rendimiento | Precio | Importe |
|---|---|---|---|---|---|
| O01OA020 | h | Capataz | 0.019 | 23 | 0.44 |
| O01OA030 | h | Oficial primera | 0.019 | 22 | 0.42 |
| O01OA070 | h | Peón ordinario | 0.053 | 20 | 1.06 |
| M05PN010 | h | Pala cargadora neumáticos 85 CV - 1,2 m3 | 0.19 | 31.86 | 6.05 |
| M07CB020 | h | Camión basculante 4x4 de 14 t | 0.053 | 34.92 | 1.85 |
| M03GC010 | h | Planta discontínua grava-cemento 160 t/h (maquinaria) | 0.019 | 93.92 | 1.78 |
| M08EC010 | h | Extendedora grava-cemento 150 CV (maquinaria) | 0.019 | 141 | 2.68 |
| M08RN040 | h | Rodillo compactador mixto 14 t a=214 cm | 0.019 | 39.13 | 0.74 |
| M08CA110 | h | Cisterna agua s/camión 10.000 l | 0.03 | 32 | 0.96 |
| P01AF211 | t | Árido machaqueo 6/12 mm D.A.<30 (material; 27/03/2018) | 1.7 | 7.71 | 13.11 |
| P01AF010 | t | Zahorra natural ZN(50)/ZN(20), IP=0 (material; 20/08/2021) | 1.7 | 5.6 | 9.52 |
| M07W041 | t | km transporte G-C (maquinaria) | 55 | 0.13 | 7.15 |
|  |  | Total |  |  | 45.76 |

Claves: CEMENTO, CAPAS, ARIDO, DESGASTE, REGLAMENTO, DECLARACION, EXTENDIDA, PRESTACIONES, COMPACTADA, MARCADO, SUPERFICIE, PUESTA, ARIDOS, ESPESOR, GRAVA, PREPARACION, ANGELES, COMPLETA, ASIENTO, CENTRAL, SECCION

**U03RC030** m2 RIEGO DE CURADO C60B3 CUR
Precio: 0.36
Riego de curado, con emulsión asfáltica catiónica de rotura rápida C60B3 CUR, con una dotación de 0,80 kg/m2, en capas de suelo-cemento y grava-cemento.

| Código | Ud | Descripción | Rendimiento | Precio | Importe |
|---|---|---|---|---|---|
| O01OA070 | h | Peón ordinario | 0.002 | 20 | 0.04 |
| M08CB010 | h | Camión cisterna bituminadora c/lanza 10.000 l | 0.002 | 43 | 0.09 |
| P01PL150 | kg | Emulsión asfáltica C60B3 ADH/CUR | 0.8 | 0.29 | 0.23 |
|  |  | Total |  |  | 0.36 |

Claves: CURADO, EMULSION, CEMENTO, CAPAS, CATIONICA, RIEGO, SUELO, ASFALTICA, DOTACION, GRAVA, RAPIDA, ROTURA

**U03SCC050** t CEMENTO CEM II/A-V 32,5 R EN GRAVA-CEMENTO Y SUELO-CEMENTO
Precio: 117.4
Cemento CEM II/A-V 32,5 R, empleado en la fabricación de grava-cemento y suelo-cemento, puesto a pie de planta. Cemento con marcado CE y DdP (Declaración de prestaciones) según Reglamento (UE) 305/2011.

| Código | Ud | Descripción | Rendimiento | Precio | Importe |
|---|---|---|---|---|---|
| P01CC031 | t | Cemento CEM II/A-V 32,5 R s/cam.fab.sac. (material; 20/08/2021) | 1 | 103 | 103.00 |
| M07W060 | t | km transporte cemento a granel (maquinaria) | 120 | 0.12 | 14.40 |
|  |  | Total |  |  | 117.4 |

Claves: CEMENTO, PUESTO, REGLAMENTO, DECLARACION, PRESTACIONES, PLANTA, MARCADO, FABRICACION, EMPLEADO, SUELO, GRAVA

## Recursos

**O01OA020** h Capataz
Claves: CAPATAZ

**M08NM010** h Motoniveladora de 135 CV
Claves: MOTONIVELADORA

**O01OA070** h Peón ordinario
Claves: ORDINARIO

**M07CB020** h Camión basculante 4x4 de 14 t
Claves: BASCULANTE, CAMION

**M11MM030** h Motosierra gasolina L=40 cm 1,32 cv
Claves: MOTOSIERRA, GASOLINA

**M07N100** u Canon tocón/ramaje vertedero pequeño
Claves: CANON, VERTEDERO, RAMAJE, PEQUEÑO, TOCON

**M05EC020** h Retroexcavadora hidráulica cadenas 135 CV
Claves: RETROEXCAVADORA, CADENAS, HIDRAULICA

**M08RL020** h Rodillo manual lanza tándem 800 kg
Claves: MANUAL, RODILLO, TANDEM, LANZA

**M05EN030** h Retroexcavadora hidráulica neumáticos 100 CV
Claves: RETROEXCAVADORA, NEUMATICOS, HIDRAULICA

**M05RN060** h Retro-pala con martillo rompedor
Claves: MARTILLO, ROMPEDOR, RETRO

**O01OA040** h Oficial segunda
Claves: SEGUNDA, OFICIAL

**M12O010** h Equipo oxicorte
Claves: OXICORTE, EQUIPO

**M06MR230** h Martillo rompedor hidráulico 600 kg
Claves: MARTILLO, ROMPEDOR, HIDRAULICO

**M05RN020** h Retrocargadora neumáticos 75 CV
Claves: RETROCARGADORA, NEUMATICOS

**M07CB030** h Camión basculante 6x4 20 t
Claves: camión, basculante

**O01OB200** h Oficial 1ª electricista
Claves: OFICIAL, ELECTRICISTA

**O01OA050** h Ayudante
Claves: AYUDANTE

**O01OA060** h Peón especializado
Claves: ESPECIALIZADO

**M06MR010** h Martillo rompedor eléctrico 26 J 13 kg
Claves: MARTILLO, ROMPEDOR, ELECTRICO

**M02GP020** h Camión plataforma, pluma c/cesta 18 t
Claves: PLATAFORMA, PLUMA, CAMION, CESTA

**M05FP030** h Fresadora pavimento en frío a=2000 mm
Claves: PAVIMENTO, FRESADORA

**M07AF010** h Dumper rígido descarga frontal 1500 kg 4x2
Claves: FRONTAL, DUMPER, RIGIDO, DESCARGA

**M08B020** h Barredora remolcada c/motor auxiliar
Claves: REMOLCADA, MOTOR, BARREDORA

**M05RN030** h Retrocargadora neumáticos 100 CV
Claves: RETROCARGADORA, NEUMATICOS

**O01OB220** h Ayudante electricista
Claves: AYUDANTE, ELECTRICISTA

**O01OB222** h Oficial 1ª instalador telecomunicación
Claves: OFICIAL, INSTALADOR, TELECOMUNICACION

**M07CG020** h Camión con grúa 12 t
Claves: CAMION

**O01OA030** h Oficial primera
Claves: OFICIAL, PRIMERA

**M05EN010** h Retroexcavadora hidráulica neumáticos 67 CV
Claves: RETROEXCAVADORA, NEUMATICOS, HIDRAULICA

**M06MI012** h Martillo manual picador neumático 12 kg
Claves: PICADOR, MARTILLO, MANUAL, NEUMATICO

**M07N030** m3 Canon suelo seleccionado préstamo
Claves: CANON, PRESTAMO, SELECCIONADO, SUELO

**M07W080** t km transporte tierras en obra
Claves: TIERRAS, TRANSPORTE

**M08CA110** h Cisterna agua s/camión 10.000 l
Claves: CAMION, CISTERNA

**M05RN0101** h Equipo inspección
Claves: RETROCARGADORA, NEUMATICOS

**M05EN020** h Excavadora hidráulica neumáticos 84 CV
Claves: EXCAVADORA, NEUMATICOS, HIDRAULICA

**M05EC040** h Retroexcavadora hidráulica cadenas 310 CV
Claves: RETROEXCAVADORA, CADENAS, HIDRAULICA

**M08RN040** h Rodillo compactador mixto 14 t a=214 cm
Claves: RODILLO, MIXTO, COMPACTADOR

**M08NM020** h Motoniveladora de 200 CV
Claves: MOTONIVELADORA

**M07W020** km Transporte t zahorra
Claves: TRANSPORTE, ZAHORRA

**P01AF030** t Zahorra artificial ZA(40)/ZA(25) 75%
Claves: ARTIFICIAL, ZAHORRA

**M11HR010** h Regla vibrante eléctrica 230V a=2000 mm
Claves: VIBRANTE, ELECTRICA, REGLA

**M11HC040** m Corte c/sierra disco hormig.fresco
Claves: DISCO, FRESCO, SIERRA, CORTE, HORMIG

**M10AF010** h Sulfatadora mochila
Claves: MOCHILA, SULFATADORA

**P01HAV360** m3 Hormigón HA-25/P/20/I central
Claves: HORMIGON, CENTRAL

**P03AMQ030** m2 Malla electrosoldada B500 SD/T #150x150x6 mm - 2,792 kg/m2
Claves: ELECTROSOLDADA, MALLA

**P08XVC120** kg Colorante endurecedor hormigón impreso
Claves: IMPRESO, COLORANTE, ENDURECEDOR, HORMIGON

**P08XVC130** kg Polvo desencofrante
Claves: POLVO, DESENCOFRANTE

**P07W340** m2 Film PE transparente e=0,2 mm
Claves: TRANSPARENTE

**P08XVC090** l Resina acabado pavimento hormigón impreso
Claves: RESINA, IMPRESO, PAVIMENTO, HORMIGON, ACABADO

**P06SI170** m Sellado poliuretano e=20 mm
Claves: SELLADO, POLIURETANO

**P01HMV220** m3 Hormigón HM-20/P/20/I central
Claves: HORMIGON, CENTRAL

**P08XBH030** m Bordillo hormigón monocapa jardín gris 9-10x20 cm
Claves: JARDIN, BORDILLO, HORMIGON, MONOCAPA

**P03ALV060** kg Acero liso en pasad.i/p.p.vainas
Claves: PASAD, ACERO, VAINAS

**O01OA010** h Encargado
Claves: ENCARGADO

**M05PN010** h Pala cargadora neumáticos 85 CV - 1,2 m3
Claves: NEUMATICOS, CARGADORA

**M03MC110** h Planta asfáltica caliente discontínua 160 t/h
Claves: PLANTA, DISCONTINUA, CALIENTE, ASFALTICA

**M08EA100** h Extendedora asfáltica cadenas 2,5/6 m - 110 CV
Claves: CADENAS, EXTENDEDORA, ASFALTICA

**M08RT050** h Rodillo compactador tándem 10 t
Claves: RODILLO, TANDEM, COMPACTADOR

**M08RV020** h Compactador asfálto neumático automatico 12/22 t
Claves: AUTOMATICO, COMPACTADOR, ASFALTO, NEUMATICO

**M07W030** t km transporte aglomerado
Claves: TRANSPORTE, AGLOMERADO

**P01AF250** t Árido machaqueo 0/6 mm D.A.<25
Claves: ARIDO, MACHAQUEO

**P01AF260** t Árido machaqueo 6/12 mm D.A.<25
Claves: ARIDO, MACHAQUEO

**P01AF270** t Árido machaqueo 12/18 mm D.A.<25
Claves: ARIDO, MACHAQUEO

**P01AF280** t Árido machaqueo 18/25 mm D.A.<25
Claves: ARIDO, MACHAQUEO

**P01PL010** t Betún 50/70 a pie de planta
Claves: BETUN, PLANTA

**P01PC010** kg Fuel-oil pesado 2,7 S tipo 1
Claves: PESADO

**P01AF800** t Filler calizo mezcla bituminosa caliente factoría
Claves: FACTORIA, MEZCLA, FILLER, CALIENTE, BITUMINOSA, CALIZO

**M07Z110** u Desplazamiento equipo 5000 tm M.B
Claves: DESPLAZAMIENTO, EQUIPO

**P01AF300** t Árido machaqueo 0/6 mm D.A.<20
Claves: ARIDO, MACHAQUEO

**P01AF310** t Árido machaqueo 6/12 mm D.A.<20
Claves: ARIDO, MACHAQUEO

**P01AF320** t Árido machaqueo 12/18 mm D.A.<20
Claves: ARIDO, MACHAQUEO

**M07AF030** h Dumper rígido descarga frontal 2000 kg 4x4
Claves: FRONTAL, DUMPER, RIGIDO, DESCARGA

**M08CB010** h Camión cisterna bituminadora c/lanza 10.000 l
Claves: LANZA, CAMION, BITUMINADORA, CISTERNA

**P01PL150** kg Emulsión asfáltica C60B3 ADH/CUR
Claves: EMULSION, ASFALTICA

**M08EP010** h Pavimentadora encofrado deslizante s/cadenas 300 CV - 12 m
Claves: CADENAS, DESLIZANTE, PAVIMENTADORA, ENCOFRADO

**P01HD600** m3 Hormigón HP-35 s/hormigón planta
Claves: PLANTA, HORMIGON

**P06WW070** m2 Producto filmógeno
Claves: PRODUCTO, FILMOGENO

**M07CH030** h Camión hormigonera 10 m3
Claves: HORMIGONERA, CAMION

**P01AA020** m3 Arena de río 0/6 mm
Claves: ARENA

**P02CVW010** kg Lubricante tubos PVC junta elástica
Claves: TUBOS, JUNTA, ELASTICA, LUBRICANTE

**P02TVO040** m Tubo PVC Ecosan o equivalente junta elástica SN4 D=315 mm
Claves: JUNTA, ELASTICA

**O01OB210** h Oficial 2ª electricista
Claves: OFICIAL, ELECTRICISTA

**P15UDT060** m Tubo PEAD flex. doble pared D=110 mm
Claves: DOBLE, PARED

**P01HMV250** m3 Hormigón HM-25
Claves: HORMIGON, CENTRAL

**P01DW0901** u Brazo 1,5m para Fachada y material de fijación y conexionado
Claves: MATERIAL, PEQUEÑO

**P15AA210** u Arqueta PP reciclado armada 80x80x80 cm
Claves: RECICLADO, ARQUETA, ARMADA

**P15AA160** u Tapa cuadrada fundición dúctil 900x900 mm
Claves: FUNDICION, DUCTIL, CUADRADA

**O01OB010** h Oficial 1ª encofrador
Claves: ENCOFRADOR, OFICIAL

**M08RI020** h Pisón compactador 80 kg
Claves: COMPACTADOR, PISON

**M11HV120** h Aguja eléct. convertid. gasolina D=79 mm
Claves: GASOLINA, CONVERTID, ELECT, AGUJA

**M13EF410** u Encofrado metálico imbornal 60x35x60 cm
Claves: METALICO, IMBORNAL, ENCOFRADO

**M07W110** m3 km transporte hormigón
Claves: TRANSPORTE, HORMIGON

**P02ECF220** u Rejilla-imbornal fundición abatible antirrobo 600x350x43 mm
Claves: ANTIRROBO, FUNDICION, ABATIBLE, REJILLA, IMBORNAL

**P15GK110** u Caja conexión con fusibles
Claves: CONEXION, FUSIBLES

**P15NED020** m Cable flexible Cu 06,6/1kV RV-K Eca - 2x2,5 mm2
Claves: FLEXIBLE, CABLE

**P15EB010** m Conductor cobre desnudo 35 mm2
Claves: DESNUDO, CONDUCTOR, COBRE

**P15EA010** u Pica T.T. acero-Cu 2000x14,6 mm (300 micras)
Claves: ACERO, MICRAS

**P16AK030** u Báculo galvanizado brazo h=9 m b=1,5 m
Claves: BRAZO, GALVANIZADO, BACULO

**M02GAH010** h Grúa telescópica autopropulsada 20 t
Claves: AUTOPROPULSADA, TELESCOPICA

**P15FB030** u Armario puerta 1000x800x250 mm
Claves: ARMARIO, PUERTA

**P15FM010** u Contactor tetrapolar 40 A
Claves: CONTACTOR, TETRAPOLAR

**P15FJ070** u Diferencial 25 A/4P/30 mA tipo AC
Claves: DIFERENCIAL

**P15FJ010** u Diferencial 25 A/2P/30 mA tipo AC
Claves: DIFERENCIAL

**P01LT040** mu Ladrillo perforado tosco 24x11,5x7 cm
Claves: PERFORADO, LADRILLO, TOSCO

**P01MC045** m3 Mortero cemento gris CEM-II/B-P 32,5 N M-5
Claves: CEMENTO, MORTERO

**TRC1** m³ Hormigón HM 30
Datos técnicos: Coste energético 2208 MJ; Emisión de CO2 253 kg; Código ler de la lista europea de residuos 17 01 01; Masa del elemento 2300 kg; Volumen 1.533333 m3

**TRC2** m² Malla electrosoldada Ø 16 cada 0,15
Datos técnicos: Coste energético 35.29 MJ; Emisión de CO2 1.831 kg; Código ler de la lista europea de residuos 17 04 05; Masa del elemento 3.59 kg; Volumen 0.00171 m3

**TRC31** Ud Tapa circular hasta 1000mm d-400
Datos técnicos: Coste energético 1381.149 MJ; Emisión de CO2 86.131 kg

**P16AI230** u Luminaria LED plana vial aluminio 15.000 lm
Claves: LUMINARIA, PLANA, ALUMINIO

**P16AB360** u Luminaria tipo Luma 2 BGP704 LED260-4S/740 DW52 MSP D9 SRG10 4 o equivalente
Claves: LAMPARA, ASIMETRICO, PROYECTOR, DESCARGA

**M11SP010** h Equipo pintabanda aplic. convencional
Claves: PINTABANDA, APLIC, CONVENCIONAL, EQUIPO

**P27EH012R** kg Pintura acrílica base acuosa
Claves: ACUOSA, ACRILICA, PINTURA

**P27EH040** kg Microesferas vidrio tratadas
Claves: TRATADAS, VIDRIO, MICROESFERAS

**P25WW010** m Cinta adhesiva pintor
Claves: PINTOR, ADHESIVA, CINTA

**M11SA010** h Ahoyadora gasolina 1 persona
Claves: AHOYADORA, PERSONA, GASOLINA

**P27ERS340** u Señal cuadrada reflexiva RA-1 90 cm
Claves: REFLEXIVA, SEÑAL, CUADRADA

**P27EW012** m Poste galvanizado 100x50x3 mm
Claves: GALVANIZADO, POSTE

**P01HM060** m3 Hormigón HM-20/P/20/I central
Claves: HORMIGON, CENTRAL

**P27ERS130** u Señal triangular reflexiva RA-1 90 cm
Claves: TRIANGULAR, REFLEXIVA, SEÑAL

**P27EW011** m Poste galvanizado 80x40x2 mm
Claves: GALVANIZADO, POSTE

**mt50bal090r** Ud Hito cilíndrico flexible de polietileno
Datos técnicos: Coste energético 191.856 MJ; Emisión de CO2 6.804 kg; Código ler de la lista europea de residuos 17 02 03; Masa del elemento 1.4 kg; Volumen 0.002333 m3

**O01OB030** h Oficial 1ª ferralla
Claves: OFICIAL, FERRALLA

**P01EM225** m3 Tabla pino 2,00/2,50 m de 26 mm
Claves: TABLA

**P01UC030** kg Puntas de acero 20x100 mm cabeza plana
Claves: ACERO, PUNTAS, PLANA, CABEZA

**P03ACD010** kg Acero corrugado elab. B 500 SD
Claves: ACERO, CORRUGADO

**P03AAA020** kg Alambre atar 1,30 mm
Claves: ALAMBRE

**P01HAV190** m3 Hormigón HA-25/B/20/IIa central
Claves: HORMIGON, CENTRAL

**M11HV150** h Vibrador hormigón 230V Aguja 50 mm
Claves: VIBRADOR, HORMIGON, AGUJA

**%PM0200** % Pequeño Material
Claves: MATERIAL, PEQUEÑO

**M13O470** mes Alq.contenedor RCD 8m3
Claves: contenedor

**M05PN030** h Pala cargadora neumáticos 200 CV/3,7m3
Claves: pala, cargador, neumático

**M07N180** t Canon escombro a planta RCD
Claves: CANON, LIMPIOS, PLANTA, ESCOMBRO

**M03GC010** h Planta discontínua grava-cemento 160 t/h
Claves: CEMENTO, PLANTA, DISCONTINUA, GRAVA

**M07W041** t km transporte G-C
Claves: TRANSPORTE

**M07W060** t km transporte cemento a granel
Claves: CEMENTO, GRANEL, TRANSPORTE

**M08EC010** h Extendedora grava-cemento 150 CV
Claves: CEMENTO, EXTENDEDORA, GRAVA

**P01AF010** t Zahorra natural ZN(50)/ZN(20), IP=0
Claves: ZAHORRA, NATURAL

**P01AF211** t Árido machaqueo 6/12 mm D.A.<30
Claves: ARIDO, MACHAQUEO

**P01CC031** t Cemento CEM II/A-V 32,5 R s/cam.fab.sac
Claves: CEMENTO

**P01HAV390** m3 Hormigón HA-25/P/40/IIa central
Claves: HORMIGON, CENTRAL

**P01HD620** m3 Hormigón HP-45 s/hormigón planta
Claves: PLANTA, HORMIGON

**P04RR050** kg Mortero revoco CSIV-W1
Claves: REVOCO, MORTERO

**P27SA050** u Perno anclaje D=2,0 cm L=70 cm
Claves: PERNO, ANCLAJE

**P27SA110** u Cerco 40x40 cm y tapa fundición
Claves: FUNDICION, CERCO
